# Acessórios em local ou instalação provisória para refeitório

- Propriedade do ficheiro: CYPE Ingenieros S.A.
- Formato: FIEBDC-3/2016
- Programa: Gerador de preços para construção civil. CYPE Ingenieros, S.A.
- Data: 28/03/2024
- Moeda: EUR
- Custos indirectos: 3 %
- IVA: 23 %

## Y Segurança e saúde

### YP Instalações provisórias de higiene e bem-estar

#### YPM Mobiliário e equipamento

**YPM020** Ud Acessórios em local ou instalação provisória para refeitório.
Mesa para 10 pessoas (amortizável em 4 utilizações), 2 bancos para 5 pessoas (amortizáveis em 2 utilizações), forno microondas (amortizável em 5 utilizações), frigorífico (amortizável em 5 utilizações) e balde de lixo (amortizável em 10 utilizações) em local ou instalação provisória da obra para refeitório. Inclusive montagem e instalação.
Inclui: Colocação e fixação dos elementos.
Critério de medição de projecto: Número de unidades previstas, segundo Plano de Segurança e Saúde.
Critério de medição de obra: Medir-se-á o número de unidades realmente colocadas segundo especificações do Plano de Segurança e Saúde.

| Código | Un | Descrição | Rendimento | Preço | Importância |
|---|---|---|---|---|---|
| mt50mca070 | Ud | Banco de madeira para 5 pessoas. (material) | 1 | 128.52 | 128.520 |
| mt50mca080 | Ud | Mesa de melamina para 10 pessoas. (material) | 0.25 | 252.29 | 63.073 |
| mt50mca090 | Ud | Microondas de 18 l e 800 W. (material) | 0.2 | 286.82 | 57.364 |
| mt50mca100 | Ud | Frigorífico eléctrico. (material) | 0.2 | 472.1 | 94.420 |
| mt50mca060 | Ud | Balde de lixo de 800 l. (material) | 0.1 | 253.28 | 25.328 |
| mo120 | h | Operário Segurança e Saúde. (mão de obra) | 0.65 | 21.45 | 13.943 |
| % | % | Custos directos complementares | 2 % | 382.648 | 7.653 |
|  |  | Custos directos |  |  | 390.301 |
