# Corrente de delimitação

- Propriedade do ficheiro: CYPE Ingenieros S.A.
- Formato: FIEBDC-3/2016
- Programa: Gerador de preços para construção civil. CYPE Ingenieros, S.A.
- Data: 28/03/2024
- Moeda: EUR
- Custos indirectos: 3 %
- IVA: 23 %

## Y Segurança e saúde

### YS Sinalização provisória de obras

#### YSB Balizamento

**YSB030** m Corrente de delimitação.
Corrente de delimitação de zona de perigo com elos de polietileno de alta densidade, de 53x21x6 mm de diâmetro, cor vermelho e branco, amortizável em 10 utilizações, fixada cada 3 m a postes de PVC, de 90 cm de altura e 50 mm de diâmetro, cor vermelho e branco, com base de enchimento e ganchos de fixação da corrente de delimitação, amortizáveis em 10 utilizações. Inclusive areia utilizada para o lastre das peças, manutenção em condições seguras durante todo o período de tempo necessário e desmontagem.
Inclui: Colocação dos postes. Colocação do material de lastre. Colocação da corrente. Desmontagem posterior. Transporte até ao local de armazenamento ou remoção para contentor.
Critério de medição de projecto: Comprimento medido segundo Plano de Segurança e Saúde.
Critério de medição de obra: Será medido o comprimento realmente montado segundo especificações do Plano de Segurança e Saúde.

| Código | Un | Descrição | Rendimento | Preço | Importância |
|---|---|---|---|---|---|
| mt50bal065a | m | Corrente de delimitação de zona de perigo com elos de polietileno de alta densidade, de 53x21x6 mm de diâmetro, cor vermelho e branco. (material) | 0.1 | 2.3 | 0.230 |
| mt50bal060a | Ud | Poste de PVC, de 90 cm de altura e 50 mm de diâmetro, cor vermelho e branco, com base de enchimento e ganchos de fixação da corrente de delimitação. (material) | 0.047 | 30.24 | 1.421 |
| mt01ara010a | m³ | Areia com granulometria de 0 a 5 mm de diâmetro, limpa. (material) | 0.002 | 14.3 | 0.029 |
| mo120 | h | Operário Segurança e Saúde. (mão de obra) | 0.1 | 21.45 | 2.145 |
| % | % | Custos directos complementares | 2 % | 3.825 | 0.077 |
|  |  | Custos directos |  |  | 3.902 |

Resíduos:
- colocação: mt01ara010a Areia com granulometria de 0 a 5 mm de diâmetro, limpa; factor de resíduo 0.003

## Recursos

**mt50bal060a** Ud Poste de PVC, de 90 cm de altura e 50 mm de diâmetro
Dados técnicos: Custo energético 84.169 MJ; Emissão de CO2 9.300 kg
Resíduos:
- embalagem: re150101 Embalagens de papel e cartão. (componente de resíduo); rendimento 0.033 kg; Código LER 15 01 01; Massa do elemento 1 kg; Volume 0.001333 m3

**mt01ara010a** m³ Areia com granulometria de 0 a 5 mm de diâmetro, limpa
Dados técnicos: Custo energético 146.250 MJ; Emissão de CO2 7.800 kg; Código LER 01 04 09; Massa do elemento 1950 kg; Volume 1.21875 m3
