# Pórtico de limitação de altura

- Propriedade do ficheiro: CYPE Ingenieros S.A.
- Formato: FIEBDC-3/2016
- Programa: Gerador de preços para construção civil. CYPE Ingenieros, S.A.
- Data: 28/03/2024
- Moeda: EUR
- Custos indirectos: 3 %
- IVA: 23 %

## Y Segurança e saúde

### YS Sinalização provisória de obras

#### YSB Balizamento

**YSB110** Ud Pórtico de limitação de altura.
Protecção de linhas eléctricas aéreas através de pórtico de limitação de altura livre de 5 m composto por: 2 toros de madeira de 15/20 cm de diâmetro, cravados no terreno, separados entre si 6 m, amortizáveis em 5 utilizações; cabo tensionado de aço de 10 mm de diâmetro situado na parte superior dos toros e cordão de balizamento com grinaldas reflectoras de plástico, cor vermelho e branco, pendurado sobre o cabo. Inclusive escavação, montagem, contraventamento dos suportes, sinal provisória de obra de limitação de altura, manutenção em condições seguras durante todo o período de tempo necessário e desmontagem.
Critério de medição de projecto: Número de unidades previstas, segundo Plano de Segurança e Saúde.
Critério de medição de obra: Medir-se-á o número de unidades realmente executadas segundo especificações do Plano de Segurança e Saúde.

| Código | Un | Descrição | Rendimento | Preço | Importância |
|---|---|---|---|---|---|
| mt50spv030b | m | Toro de madeira, de 15 a 20 cm de diâmetro. (material) | 2.5 | 4.85 | 12.125 |
| mt50les010ja | Ud | Sinal provisório de obra de chapa de aço galvanizado, de regulamentação, circular, Ø=60 cm, com retro-reflexão nível 1 (E.G.), segundo o Decreto Regulamentar n.º 22-A/98. (material) | 0.2 | 48.08 | 9.616 |
| mt50spr100d | m | Cabo de aço de 10 mm de diâmetro. (material) | 9.6 | 2.94 | 28.224 |
| mt50bal080a | Ud | Cordão de balizamento com grinaldas reflectoras de plástico, cor vermelho e branco, de 10 m de comprimento. (material) | 1 | 1.3 | 1.300 |
| mq01exn010i | h | Miniretroescavadora sobre pneus, de 37,5 kW. (equipamento) | 0.95 | 51.18 | 48.621 |
| mq04cag010a | h | Camião com grua de carga máxima 6 t. (equipamento) | 2.85 | 55.38 | 157.833 |
| mo119 | h | Oficial de 1ª Segurança e Saúde. (mão de obra) | 2.85 | 22.68 | 64.638 |
| mo120 | h | Operário Segurança e Saúde. (mão de obra) | 8.55 | 21.45 | 183.398 |
| % | % | Custos directos complementares | 2 % | 505.755 | 10.115 |
|  |  | Custos directos |  |  | 515.870 |

Resíduos:
- colocação: mt50spv030b Toro de madeira, de 15 a 20 cm de diâmetro; factor de resíduo 0.0117429
- colocação: mt50les010ja; factor de resíduo 1
- colocação: mt50spr100d Cabo de aço de 10 mm de diâmetro; factor de resíduo 0.0140007

## Recursos

**mt50spv030b** m Toro de madeira, de 15 a 20 cm de diâmetro
Dados técnicos: Custo energético 1119.635 MJ; Emissão de CO2 -34.113 kg; Código LER 17 02 01; Massa do elemento 18.055 kg; Volume 0.016414 m3
Resíduos:
- embalagem: re170203 Plástico. (componente de resíduo); rendimento 0.002 kg; Código LER 17 02 03; Massa do elemento 1 kg; Volume 0.001667 m3

**mt50les010ja** Ud Sinal provisório de obra de chapa de aço galvanizado
Dados técnicos: Custo energético 61.495 MJ; Emissão de CO2 6.272 kg; Código LER 17 04 05; Massa do elemento 2.45 kg; Volume 0.001167 m3

**mt50spr100d** m Cabo de aço de 10 mm de diâmetro
Dados técnicos: Custo energético 2.709 MJ; Emissão de CO2 0.199 kg; Código LER 17 04 11; Massa do elemento 0.2717 kg; Volume 0.000181 m3
Resíduos:
- embalagem: re150101 Embalagens de papel e cartão. (componente de resíduo); rendimento 0.071 kg; Código LER 15 01 01; Massa do elemento 1 kg; Volume 0.001333 m3
