# Raquete de passagem alternativa

- Propriedade do ficheiro: CYPE Ingenieros S.A.
- Formato: FIEBDC-3/2016
- Programa: Gerador de preços para construção civil. CYPE Ingenieros, S.A.
- Data: 28/03/2024
- Moeda: EUR
- Custos indirectos: 3 %
- IVA: 23 %

## Y Segurança e saúde

### YS Sinalização provisória de obras

#### YSN Sinalização manual

**YSN020** Ud Raquete de passagem alternativa.
Raquete de passagem alternativa, de polipropileno, com sinal de paragem obrigatória numa face e de passagem pela outra, com cabo de plástico, amortizável em 5 utilizações.
Critério de medição de projecto: Número de unidades previstas, segundo Plano de Segurança e Saúde.
Critério de medição de obra: Será medido o número de unidades realmente fornecidas segundo especificações do Plano de Segurança e Saúde.

| Código | Un | Descrição | Rendimento | Preço | Importância |
|---|---|---|---|---|---|
| mt50les070a | Ud | Raquete de passagem alternativa, de polipropileno, com sinal de paragem obrigatória numa face e de passagem pela outra, com cabo de plástico. (material) | 0.2 | 16.92 | 3.384 |
| mo120 | h | Operário Segurança e Saúde. (mão de obra) | 0.02 | 21.45 | 0.429 |
| % | % | Custos directos complementares | 2 % | 3.813 | 0.076 |
|  |  | Custos directos |  |  | 3.889 |
