# Sinal provisório de obra

- Propriedade do ficheiro: CYPE Ingenieros S.A.
- Formato: FIEBDC-3/2016
- Programa: Gerador de preços para construção civil. CYPE Ingenieros, S.A.
- Data: 28/03/2024
- Moeda: EUR
- Custos indirectos: 3 %
- IVA: 23 %

## Y Segurança e saúde

### YS Sinalização provisória de obras

#### YSV Sinalização vertical

**YSV010** Ud Sinal provisório de obra.
Fornecimento, colocação e desmontagem de sinal provisório de obra de chapa de aço galvanizado, de perigo, triangular, L=70 cm, com retro-reflexão nível 1 (E.G.), amortizável em 5 utilizações, com cavalete portátil de aço galvanizado, amortizável em 5 utilizações. Inclusive manutenção em condições seguras durante todo o período de tempo necessário.
Critério de medição de projecto: Número de unidades previstas, segundo Plano de Segurança e Saúde.
Critério de medição de obra: Medir-se-á o número de unidades realmente colocadas segundo especificações do Plano de Segurança e Saúde.

| Código | Un | Descrição | Rendimento | Preço | Importância |
|---|---|---|---|---|---|
| mt50les010ba | Ud | Sinal provisório de obra de chapa de aço galvanizado, de perigo, triangular, L=70 cm, com retro-reflexão nível 1 (E.G.), segundo o Decreto Regulamentar n.º 22-A/98. (material) | 0.2 | 46.56 | 9.312 |
| mt50les050a | Ud | Cavalete portátil de aço galvanizado, para sinal provisório de obra. (material) | 0.2 | 11.38 | 2.276 |
| mo120 | h | Operário Segurança e Saúde. (mão de obra) | 0.15 | 21.45 | 3.218 |
| % | % | Custos directos complementares | 2 % | 14.806 | 0.296 |
|  |  | Custos directos |  |  | 15.102 |

Resíduos:
- colocação: mt50les010ba; factor de resíduo 1
- colocação: mt50les050a Cavalete portátil de aço galvanizado, para sinal provisório de obra; factor de resíduo 1

## Recursos

**mt50les010ba** Ud Sinal provisório de obra de chapa de aço galvanizado
Dados técnicos: Custo energético 112.950 MJ; Emissão de CO2 11.520 kg; Código LER 17 04 05; Massa do elemento 4.5 kg; Volume 0.002143 m3

**mt50les050a** Ud Cavalete portátil de aço galvanizado, para sinal provisório de obra
Dados técnicos: Custo energético 37.650 MJ; Emissão de CO2 3.840 kg; Código LER 17 04 05; Massa do elemento 1.5 kg; Volume 0.000714 m3
