# Cavidade para a localização de serviços e instalações

- Propriedade do ficheiro: CYPE INGENIEROS, S.A.
- Formato: FIEBDC-3/2002
- Moeda: EUR
- Custos indirectos: 3.00 %
- IVA: 23.00 %

## 0 Trabalhos prévios

### 0B Trabalhos de campo, ensaios e relatórios

#### 0BC Cavidades de inspecção

**0BC006** Ud Cavidade para a localização de serviços e instalações.
Cavidade para a localização de serviços ou instalações existentes, em qualquer zona da obra, até 3 m de profundidade, realizada com meios mecânicos. Incluindo enchimento posterior, compactação e reposição do pavimento existente.
Inclui: Implantação geral e fixação dos pontos e níveis de referência. Escavação em sucessivas camadas horizontais e extracção de terras. Enchimento da cavidade. Compactação. Reposição do pavimento existente.
Critério de medição de projecto: Número de unidades previstas, segundo documentação gráfica de Projecto.
Critério de medição de obra: Medir-se-á o número de unidades realmente executadas segundo especificações de Projecto.

| Código | Un | Descrição | Rendimento | Preço | Importância |
|---|---|---|---|---|---|
| mq01exn020a | h | Retroescavadora hidráulica sobre pneus, de 105 kW. (equipamento) | 0.580 | 51.91 | 30.11 |
| mq02rod010a | h | Placa vibratória de condução manual, de 170 kg, largura de trabalho 50 cm, reversível. (equipamento) | 0.522 | 4.76 | 2.48 |
| mq02cia020j | h | Camião cisterna, de 8 m³ de capacidade. (equipamento) | 0.174 | 118.90 | 20.69 |
| mq12bau030b | h | Bomba auto-aspirante eléctrica de águas limpas a alta pressão, de 3 kW, para um caudal de 30 m³/h. (equipamento) | 0.580 | 2.50 | 1.45 |
| mo020 | h | Oficial de 1ª construção. (mão de obra) | 1.545 | 22.68 | 35.04 |
| mo113 | h | Operário não qualificado construção. (mão de obra) | 1.545 | 21.45 | 33.14 |
| % | % | Custos directos complementares | 2 % | 122.91 | 2.46 |
|  |  | Custos directos |  |  | 125.37 |
