# Cavidade em laje de betão armado

- Propriedade do ficheiro: CYPE INGENIEROS, S.A.
- Formato: FIEBDC-3/2002
- Moeda: EUR
- Custos indirectos: 3.00 %
- IVA: 23.00 %

## 0 Trabalhos prévios

### 0B Trabalhos de campo, ensaios e relatórios

#### 0BC Cavidades de inspecção

**0BC050** Ud Cavidade em laje de betão armado.
Execução de cavidade de 60x60 cm para inspecção de laje de betão armado, pela sua face superior, com remoção prévia do pavimento e demolição da base de pavimento e camada de compressão ou recobrimento de qualquer tipo que possa existir, até atingir os elementos resistentes, vigotas e abobadilhas, e deixar a descoberto a armadura superior; realizada com meios manuais. Incluindo limpeza, armazenamento, remoção e carga manual de escombros para contentor.
Inclui: Remoção do pavimento. Execução da cavidade. Remoção e acumulação de entulho. Carga de entulho para contentor.
Critério de medição de projecto: Número de unidades previstas, segundo documentação gráfica de Projecto.
Critério de medição de obra: Medir-se-á o número de unidades realmente executadas segundo especificações de Projecto.

| Código | Un | Descrição | Rendimento | Preço | Importância |
|---|---|---|---|---|---|
| mt51pav010d | m² | Demolição de pavimento, base de pavimento e camada de compressão ou recobrimento com meios manuais e martelo pneumático. (material) | 0.640 | 9.08 | 5.81 |
| mq05mai030 | h | Martelo pneumático. (equipamento) | 2.295 | 4.57 | 10.49 |
| mq05pdm110 | h | Compressor portátil diesel média pressão 10 m³/min. (equipamento) | 2.295 | 7.75 | 17.79 |
| mo113 | h | Operário não qualificado construção. (mão de obra) | 2.354 | 21.45 | 50.49 |
| % | % | Custos directos complementares | 2 % | 84.58 | 1.69 |
|  |  | Custos directos |  |  | 86.27 |
