# Cavidade em laje de madeira

- Propriedade do ficheiro: CYPE INGENIEROS, S.A.
- Formato: FIEBDC-3/2002
- Moeda: EUR
- Custos indirectos: 3.00 %
- IVA: 23.00 %

## 0 Trabalhos prévios

### 0B Trabalhos de campo, ensaios e relatórios

#### 0BC Cavidades de inspecção

**0BC051** Ud Cavidade em laje de madeira.
Execução de cavidade de 60x60 cm para inspecção de laje de madeira, executada pela sua face superior, com remoção prévia do pavimento e demolição da base de pavimento e camada de compressão ou recobrimento de qualquer tipo que possa existir, até atingir os elementos resistentes, vigas e abobadilhas; realizada com meios manuais. Incluindo limpeza, armazenamento, remoção e carga manual de escombros para contentor.
Inclui: Remoção do pavimento. Execução da cavidade. Remoção e acumulação de entulho. Carga de entulho para contentor.
Critério de medição de projecto: Número de unidades previstas, segundo documentação gráfica de Projecto.
Critério de medição de obra: Medir-se-á o número de unidades realmente executadas segundo especificações de Projecto.

| Código | Un | Descrição | Rendimento | Preço | Importância |
|---|---|---|---|---|---|
| mt51pav010d | m² | Demolição de pavimento, base de pavimento e camada de compressão ou recobrimento com meios manuais e martelo pneumático. (material) | 0.640 | 9.08 | 5.81 |
| mq06hor010 | h | Betoneira eléctrica com uma capacidade de amassadura de 160 l. (equipamento) | 0.006 | 3.45 | 0.02 |
| mo113 | h | Operário não qualificado construção. (mão de obra) | 1.425 | 21.45 | 30.57 |
| % | % | Custos directos complementares | 2 % | 36.40 | 0.73 |
|  |  | Custos directos |  |  | 37.13 |
