# Cavidade em pavimento

- Propriedade do ficheiro: CYPE INGENIEROS, S.A.
- Formato: FIEBDC-3/2002
- Moeda: EUR
- Custos indirectos: 3.00 %
- IVA: 23.00 %

## 0 Trabalhos prévios

### 0B Trabalhos de campo, ensaios e relatórios

#### 0BC Cavidades de inspecção

**0BC090** Ud Cavidade em pavimento.
Execução de cavidade de 60x60 cm em pavimento, para inspecção visual, com levantamento do mesmo e demolição da base de pavimento que possa existir, até descobrir a estrutura, realizada com meios manuais e martelo pneumático. Incluindo limpeza, armazenamento, remoção e carga manual de escombros para contentor.
Inclui: Execução da cavidade. Remoção e acumulação de entulho. Carga de entulho para contentor.
Critério de medição de projecto: Número de unidades previstas, segundo documentação gráfica de Projecto.
Critério de medição de obra: Medir-se-á o número de unidades realmente executadas segundo especificações de Projecto.

| Código | Un | Descrição | Rendimento | Preço | Importância |
|---|---|---|---|---|---|
| mt51pav010f | m² | Demolição de pavimento e base de pavimento com meios manuais e martelo pneumático. (material) | 0.640 | 9.08 | 5.81 |
| mo113 | h | Operário não qualificado construção. (mão de obra) | 0.297 | 21.45 | 6.37 |
| % | % | Custos directos complementares | 2 % | 12.18 | 0.24 |
|  |  | Custos directos |  |  | 12.42 |
