# Cimbre de madeira para arco

- Propriedade do ficheiro: CYPE INGENIEROS, S.A.
- Formato: FIEBDC-3/2002
- Moeda: EUR
- Custos indirectos: 3.00 %
- IVA: 23.00 %

## 0 Trabalhos prévios

### 0P Cofragens, escoramentos e cimbres

#### 0PG Arcos e abóbadas

**0PG010** Ud Cimbre de madeira para arco.
Cimbre de madeira de pinho, amortizável em 5 utilizações, para o escoramento durante a fase de execução e até que o elemento estrutural esteja em condições de suportar os esforços, de arco de meio ponto, 200 cm de vão livre, 100 cm de flecha e 24 cm de largura, apoiada sobre travessas de madeira e escoras metálicas telescópicas de 3 m de altura, amortizáveis em 150 utilizações, dimensionada para suportar uma carga máxima de trabalho de 200 kg/m². Inclusive entalhes, material de ligação, dispositivos de travamento, vedação de juntas entre peças, desperdícios, cortes, aprume e nivelação do conjunto, cimbramento e posterior descimbramento com os meios adequados.
Inclui: Limpeza e preparação da zona de apoio. Montagem e colocação dos elementos de escoramento. Montagem e colocação dos elementos que formam o cimbre. Aplicação do descofrante. Tapamento das juntas entre peças de madeira. Colocação de dispositivos de travação. Aprume e nivelação do conjunto. Humedecimento da madeira. Desmontagem e remoção do conjunto quando o elemento está em condições de suportar os esforços.
Critério de medição de projecto: Número de unidades previstas, segundo documentação gráfica de Projecto.
Critério de medição de obra: Medir-se-á o número de unidades realmente executadas segundo especificações de Projecto.

| Código | Un | Descrição | Rendimento | Preço | Importância |
|---|---|---|---|---|---|
| mt08cim010aa | m² | Cimbre de madeira de pinho, dimensionada para suportar una carga máxima de trabalho de 200 kg/m², para formação de arco estrutural de meio ponto. (material) | 0.151 | 76.50 | 11.55 |
| mt50spa050n | m³ | Pranchão de madeira de pinho, dimensões 20x10 cm. (material) | 0.009 | 439.20 | 3.95 |
| mt50spa101 | kg | Pregos de aço. (material) | 0.300 | 1.87 | 0.56 |
| mt50spa081a | Ud | Escora metálica telescópica, até 3 m de altura. (material) | 0.027 | 19.25 | 0.52 |
| op00sie020 |  | Serra de disco fixo, para mesa de trabalho. | 1.000 | 0.00 | 0.00 |
| op00tal010 |  | Berbequim. | 1.000 | 0.00 | 0.00 |
| mo017 | h | Oficial de 1ª carpinteiro. (mão de obra) | 1.174 | 23.03 | 27.04 |
| mo058 | h | Ajudante de carpinteiro. (mão de obra) | 0.587 | 22.27 | 13.07 |
| % | % | Custos directos complementares | 2 % | 56.69 | 1.13 |
|  |  | Custos directos |  |  | 57.82 |
