# Demolição de pilar de betão armado

- Propriedade do ficheiro: CYPE INGENIEROS, S.A.
- Formato: FIEBDC-3/2002
- Moeda: EUR
- Custos indirectos: 3.00 %
- IVA: 23.00 %

## D Demolições

### DE Estruturas

#### DEH Betão

**DEH030** m³ Demolição de pilar de betão armado.
Demolição de pilar de betão armado, com meios manuais, martelo pneumático e equipamento de oxicorte, e carga manual para camião ou contentor.
Inclui: Demolição do elemento. Corte das armaduras. Fragmentação do entulho em peças manejáveis. Remoção e acumulação de entulho. Limpeza dos restos da obra. Carga manual de entulho para camião ou contentor.
Critério de medição de projecto: Volume medido segundo documentação gráfica de Projecto.
Critério de medição de obra: Será medido o volume realmente demolido segundo especificações de Projecto.

| Código | Un | Descrição | Rendimento | Preço | Importância |
|---|---|---|---|---|---|
| mq05mai030 | h | Martelo pneumático. (equipamento) | 6.955 | 4.57 | 31.78 |
| mq05pdm110 | h | Compressor portátil diesel média pressão 10 m³/min. (equipamento) | 3.478 | 7.75 | 26.95 |
| mq08sol010 | h | Equipamento de oxicorte, com acetileno como combustível e oxigénio como comburente. (equipamento) | 1.739 | 8.25 | 14.35 |
| mo019 | h | Oficial de 1ª soldador. (mão de obra) | 1.860 | 22.98 | 42.74 |
| mo112 | h | Operário especializado construção. (mão de obra) | 7.441 | 21.98 | 163.55 |
| mo113 | h | Operário não qualificado construção. (mão de obra) | 6.201 | 21.45 | 133.01 |
| % | % | Custos directos complementares | 2 % | 412.38 | 8.25 |
|  |  | Custos directos |  |  | 420.63 |
