# Demolição de massame ou pavimento de betão

- Propriedade do ficheiro: CYPE INGENIEROS, S.A.
- Formato: FIEBDC-3/2002
- Moeda: EUR
- Custos indirectos: 3.00 %
- IVA: 23.00 %

## D Demolições

### DM Pavimentos

#### DMX Pavimentos exteriores

**DMX021** m² Demolição de massame ou pavimento de betão.
Demolição de massame ou pavimento de betão simples de até 15 cm de espessura, com martelo pneumático, e carga manual para camião ou contentor.
Critérios considerados na determinação do preço da unidade de obra: O preço não inclui a demolição da base suporte.
Inclui: Demolição do elemento. Fragmentação do entulho em peças manejáveis. Remoção e acumulação de entulho. Limpeza dos restos da obra. Carga manual de entulho para camião ou contentor.
Critério de medição de projecto: Superfície medida segundo documentação gráfica de Projecto.
Critério de medição de obra: Medir-se-á a superfície realmente demolida segundo especificações de Projecto.

| Código | Un | Descrição | Rendimento | Preço | Importância |
|---|---|---|---|---|---|
| mq05mai030 | h | Martelo pneumático. (equipamento) | 0.174 | 4.57 | 0.80 |
| mq05pdm010a | h | Compressor portátil eléctrico 2 m³/min de caudal. (equipamento) | 0.174 | 4.27 | 0.74 |
| mo112 | h | Operário especializado construção. (mão de obra) | 0.174 | 21.98 | 3.82 |
| mo113 | h | Operário não qualificado construção. (mão de obra) | 0.116 | 21.45 | 2.49 |
| % | % | Custos directos complementares | 2 % | 7.85 | 0.16 |
|  |  | Custos directos |  |  | 8.01 |
