# Demolição de revestimento de placas de gesso laminado

- Propriedade do ficheiro: CYPE INGENIEROS, S.A.
- Formato: FIEBDC-3/2002
- Moeda: EUR
- Custos indirectos: 3.00 %
- IVA: 23.00 %

## D Demolições

### DR Revestimentos

#### DRR Revestimentos interiores

**DRR010** m² Demolição de revestimento de placas de gesso laminado.
Demolição de revestimento interior directo de uma placa de gesso laminado (15 mm), encostado a paramento vertical interior com massa de colagem, de 30 mm de espessura total, com meios manuais, sem afectar a estabilidade dos elementos constructivos contiguos, e carga manual para camião ou contentor.
Critérios considerados na determinação do preço da unidade de obra: O preço inclui a demolição dos revestimentos, das instalações encastradas e da caixilharia.
Inclui: Demolição do revestimento interior e respectivos revestimentos. Fragmentação do entulho em peças manejáveis. Remoção e acumulação de entulho. Limpeza dos restos da obra. Carga manual de entulho para camião ou contentor.
Critério de medição de projecto: Superfície medida segundo documentação gráfica de Projecto.
Critério de medição de obra: Medir-se-á a superfície realmente demolida segundo especificações de Projecto.

| Código | Un | Descrição | Rendimento | Preço | Importância |
|---|---|---|---|---|---|
| mo113 | h | Operário não qualificado construção. (mão de obra) | 0.253 | 21.45 | 5.43 |
| % | % | Custos directos complementares | 2 % | 5.43 | 0.11 |
|  |  | Custos directos |  |  | 5.54 |
