# Preparação de superfície de betão estrutural, com meios manuais

- Propriedade do ficheiro: CYPE INGENIEROS, S.A.
- Formato: FIEBDC-3/2002
- Moeda: EUR
- Custos indirectos: 3.00 %
- IVA: 23.00 %

## E Estruturas

### EH Betão armado

#### EHK Preparação da superfície

**EHK010** m² Preparação de superfície de betão estrutural, com meios manuais.
Preparação de superfície de betão estrutural, para a posterior aplicação de produtos reparadores e protectores, através de escovado com escova de arame, até eliminar uma camada de 2 mm de espessura, e carga manual do entulho gerado para camião ou contentor.
Inclui: Marcação da zona a sanear. Escovagem manual com escova de arame. Limpeza da superfície suporte. Remoção e acumulação dos restos gerados. Carga manual do entulho gerado para camião ou contentor.
Critério de medição de projecto: Superfície medida segundo documentação gráfica de Projecto.
Critério de medição de obra: Medir-se-á a superfície realmente executada segundo especificações de Projecto.

| Código | Un | Descrição | Rendimento | Preço | Importância |
|---|---|---|---|---|---|
| mo020 | h | Oficial de 1ª construção. (mão de obra) | 0.554 | 22.68 | 12.56 |
| mo113 | h | Operário não qualificado construção. (mão de obra) | 0.554 | 21.45 | 11.88 |
| % | % | Custos directos complementares | 2 % | 24.44 | 0.49 |
|  |  | Custos directos |  |  | 24.93 |
