# Reparação estrutural de betão, com argamassa fluida de presa rápida à base de cimento, modificada com polímeros

- Propriedade do ficheiro: CYPE INGENIEROS, S.A.
- Formato: FIEBDC-3/2002
- Moeda: EUR
- Custos indirectos: 3.00 %
- IVA: 23.00 %

## E Estruturas

### EH Betão armado

#### EHY Reparações

**EHY013** m² Reparação estrutural de betão, com argamassa fluida de presa rápida à base de cimento, modificada com polímeros.
Aplicação manual de argamassa fluida, de presa rápida (20 minutos), modificada com polímeros, com uma resistência à compressão aos 28 dias maior ou igual a 80 N/mm² e um módulo de elasticidade maior ou igual a 20000 N/mm², classe R4, tipo PCC, segundo NP EN 1504-3, Euroclasse A1 de reacção ao fogo, segundo NP EN 13501-1, em camada de 40 mm de espessura média, de consistência fluida, para reparação e reforço estrutural de laje de betão.
Critérios considerados na determinação do preço da unidade de obra: O preço inclui o montagem e desmontagem do sistema de cofragem.
Inclui: Humedecimento da superfície suporte. Montagem do sistema de cofragem. Preparação da mistura. Aplicação do produto. Cura. Desmontagem do sistema de cofragem.
Critério de medição de projecto: Superfície medida segundo documentação gráfica de Projecto.
Critério de medição de obra: Medir-se-á a superfície realmente executada segundo especificações de Projecto.

| Código | Un | Descrição | Rendimento | Preço | Importância |
|---|---|---|---|---|---|
| mt09rek040d | kg | Argamassa fluida, de presa rápida (20 minutos), modificada com polímeros, com uma resistência à compressão aos 28 dias maior ou igual a 80 N/mm² e um módulo de elasticidade maior ou igual a 20000 N/mm², classe R4, tipo PCC, segundo NP EN 1504-3, Euroclasse A1 de reacção ao fogo, segundo NP EN 13501-1, com muito baixo conteúdo de compostos orgânicos voláteis (COV), para reparação estrutural do betão. (material) | 80.000 | 1.27 | 101.60 |
| mt08aaa010a | m³ | Água. (material) | 0.008 | 1.50 | 0.01 |
| mt50spa052b | m | Pranchão de madeira de pinho, de 20x7,2 cm. (material) | 0.020 | 6.32 | 0.13 |
| mt50spa101 | kg | Pregos de aço. (material) | 0.030 | 1.87 | 0.06 |
| mt50spa081a | Ud | Escora metálica telescópica, até 3 m de altura. (material) | 0.013 | 19.25 | 0.25 |
| mo020 | h | Oficial de 1ª construção. (mão de obra) | 0.154 | 22.68 | 3.49 |
| mo113 | h | Operário não qualificado construção. (mão de obra) | 0.154 | 21.45 | 3.30 |
| % | % | Custos directos complementares | 2 % | 108.84 | 2.18 |
|  |  | Custos directos |  |  | 111.02 |
