# Reparação estrutural de betão, com argamassa de presa rápida à base de cimento

- Propriedade do ficheiro: CYPE INGENIEROS, S.A.
- Formato: FIEBDC-3/2002
- Moeda: EUR
- Custos indirectos: 3.00 %
- IVA: 23.00 %

## E Estruturas

### EH Betão armado

#### EHY Reparações

**EHY022** m² Reparação estrutural de betão, com argamassa de presa rápida à base de cimento.
Aplicação manual de argamassa tixotrópica, de presa rápida (20 minutos) e retracção compensada, argamassa tixotrópica, de presa rápida (20 minutos) com uma resistência à compressão aos 28 dias maior ou igual a 45 N/mm² e um módulo de elasticidade maior ou igual a 20000 N/mm², classe R4, tipo CC, segundo NP EN 1504-3, Euroclasse A1 de reacção ao fogo, segundo NP EN 13501-1, composta por cimentos especiais, inertes de granulometria seleccionada e aditivos, isenta de cloretos, em camada de 15 mm de espessura média, com acabamento superficial afagado com esponja ou talocha, para reparação e reforço estrutural de elemento de betão.
Inclui: Humedecimento da superfície suporte. Preparação da mistura. Aplicação do produto. Perfilamento de arestas. Cura.
Critério de medição de projecto: Superfície medida segundo documentação gráfica de Projecto.
Critério de medição de obra: Medir-se-á a superfície realmente executada segundo especificações de Projecto.

| Código | Un | Descrição | Rendimento | Preço | Importância |
|---|---|---|---|---|---|
| mt09red090b | kg | Argamassa tixotrópica, de presa rápida (20 minutos) e retracção compensada, argamassa tixotrópica, de presa rápida (20 minutos) com uma resistência à compressão aos 28 dias maior ou igual a 45 N/mm² e um módulo de elasticidade maior ou igual a 20000 N/mm², classe R4, tipo CC, segundo NP EN 1504-3, Euroclasse A1 de reacção ao fogo, segundo NP EN 13501-1, composta por cimentos especiais, inertes de granulometria seleccionada e aditivos, isenta de cloretos. (material) | 25.050 | 1.47 | 36.82 |
| mt08aaa010a | m³ | Água. (material) | 0.004 | 1.50 | 0.01 |
| mo020 | h | Oficial de 1ª construção. (mão de obra) | 0.431 | 22.68 | 9.78 |
| mo113 | h | Operário não qualificado construção. (mão de obra) | 0.431 | 21.45 | 9.24 |
| % | % | Custos directos complementares | 2 % | 55.85 | 1.12 |
|  |  | Custos directos |  |  | 56.97 |
