# Parede divisória interior de tecido metálico formado por painéis de malha de aço inoxidável

- Propriedade do ficheiro: CYPE INGENIEROS, S.A.
- Formato: FIEBDC-3/2002
- Moeda: EUR
- Custos indirectos: 3.00 %
- IVA: 23.00 %

## F Fachadas, divisões e protecções

### FK Tecidos metálicos

#### FKP Paredes divisórias de tecidos metálicos

**FKP010** m² Parede divisória interior de tecido metálico formado por painéis de malha de aço inoxidável.
Parede divisória interior de tecido metálico de painéis de malha de aço inoxidável AISI 316, formados por cabos e varões em posição horizontal, com uma percentagem de aberturas de 64%, peso 7,10 kg/m². Aro perimetral formado por chapas metálicas soldadas em ambas as faces do painel, forquilhas, pernos e parafusos, de aço inoxidável AISI 316. Inclusive ancoragens químicas para a fixação do aro perimetral.
Inclui: Marcação. Montagem do aro perimetral. Fixação do tecido metálico ao aro perimetral. Fixação do aro perimetral ao suporte. Resolução de pontos singulares.
Critério de medição de projecto: Superfície medida segundo documentação gráfica de Projecto, sem deduzir aberturas menores que 1 m².
Critério de medição de obra: Medir-se-á a superfície realmente executada segundo especificações de Projecto, sem deduzir aberturas menores que 1 m².

| Código | Un | Descrição | Rendimento | Preço | Importância |
|---|---|---|---|---|---|
| mt26btr070b | m² | Tecido metálico de painéis de malha de aço inoxidável AISI 316, formados por cabos e varões em posição horizontal, com uma percentagem de aberturas de 64%, peso 7,1 kg/m². (material) | 1.020 | 139.00 | 141.78 |
| mt26btr075a | m | Aro perimetral formado por chapas metálicas soldadas em ambas as faces do painel, forquilhas, pernos e parafusos, de aço inoxidável AISI 316. (material) | 1.500 | 69.60 | 104.40 |
| mt26aaq010f | Ud | Ancoragem química composta por resina e varão roscado de aço inoxidável A4-70, segundo NP EN ISO 3506-1; com porca e anilha, de 12 mm de diâmetro. (material) | 1.000 | 4.90 | 4.90 |
| mo011 | h | Oficial de 1ª montador. (mão de obra) | 0.578 | 23.31 | 13.47 |
| mo080 | h | Ajudante de montador. (mão de obra) | 0.578 | 22.13 | 12.79 |
| % | % | Custos directos complementares | 2 % | 277.34 | 5.55 |
|  |  | Custos directos |  |  | 282.89 |
