# Fachada ligeira de placas. Sistema Aquapanel Outdoor "KNAUF"

- Propriedade do ficheiro: CYPE INGENIEROS, S.A.
- Formato: FIEBDC-3/2002
- Moeda: EUR
- Custos indirectos: 3.00 %
- IVA: 23.00 %

## F Fachadas, divisões e protecções

### FL Fachadas ligeiras

#### FLY Sistemas de fachada ligeira

**FLY010** m² Fachada ligeira de placas. Sistema Aquapanel Outdoor "KNAUF".
Fachada ligeira de placas. Sistema Aquapanel Outdoor WM311C.es "KNAUF" com DAU nº 09/052 F, formado por: ESTRUTURA EXTERIOR: estrutura metálica de aço Z4 (Z450) galvanizado especial de canais horizontais de 100/40/0,7 mm GRC 0,70 e montantes verticais de 100/50/1 mm GRC 1 com uma modulação de 400 mm e disposição normal "N"; ISOLAMENTO EXTERIOR: painel rígido de lã mineral, segundo EN 13162, não revestido de dupla densidade, de 90 mm de espessura, resistência térmica 2,6 m²°C/W, condutibilidade térmica 0,034 W/(m°C), colocado entre os montantes da estrutura portante; PLACA EXTERIOR: placa de cimento Portland Aquapanel Outdoor "KNAUF" de 12,5x1200x2400 mm, revestida com uma camada de fibra de vidro embebida em ambas as faces; ESTRUTURA INTERIOR: estrutura metálica de aço galvanizado de canais horizontais de 48/30 e montantes verticais de 48/35 com uma modulação de 400 mm e disposição normal "N"; ISOLAMENTO INTERIOR: painel semi-rígido de lã mineral, segundo EN 13162, de 40 mm de espessura, resistência térmica 1,2 m²°C/W, condutibilidade térmica 0,033 W/(m°C), colocado entre os montantes da estrutura portante; PLACAS INTERIORES: duas placas de gesso laminado (uma placa Standard (A) de 12,5 mm de espessura e uma placa Standard + Alumínio (BV) de 15 mm de espessura); IMPERMEABILIZAÇÃO: membrana altamente transpirante, impermeável à água da chuva, Tyvek StuccoWrap, fixada aos montantes da estrutura metálica pela face exterior; REVESTIMENTO EXTERIOR: camada base de argamassa Aquapanel Outdoor armada com malha de fibra de vidro Aquapanel Outdoor e camada de acabamento de argamassa GRC acabamento pétreo, sobre primário Fondo Pétreo GRC. Inclusive fita acústica, parafusos para a fixação das placas, fixações para a ancoragem dos perfis, massa de colagem Perlfix, para a vedação de encontros perimetrais, massa Jointfiller 24H "KNAUF" e fita "KNAUF", para o tratamento de juntas entre placas interiores, argamassa Aquapanel Outdoor "KNAUF" e fita Aquapanel "KNAUF", para o tratamento de juntas entre placas exteriores, perfil de PVC com malha de fibra de vidro anti-álcalis, "KNAUF", para remate de padieiras, e fita adesiva de dupla face para a fixação da membrana altamente traspirante.
Critérios considerados na determinação do preço da unidade de obra: O preço inclui a resolução de vãos de fachada.
Inclui: Marcação de estrutura metálica no pavimento e tecto. Nivelamento e limpeza da base. Colocação da fita acústica. Fixação da estrutura metálica exterior. Corte e preparação do isolamento a colocar entre os montantes. Passagem das instalações. Colocação do isolamento exterior. Fixação da estrutura metálica interior. Colocação do isolamento interior. Colocação e aparafusamento à estrutura das placas interiores. Tratamento de juntas entre placas interiores. Colocação, aprumo e nivelamento de aros. Colocação da impermeabilização. Colocação e aparafusamento à estrutura das placas exteriores. Tratamento de juntas entre placas exteriores. Realização de todos os trabalhos necessários para a execução dos vãos. Colocação do perfil para remate de padieiras. Espalhamento da camada de argamassa base e colocação da malha. Aplicação da camada de primário. Aplicação da camada de argamassa. Resolução de pontos singulares.
Critério de medição de projecto: Superfície medida segundo documentação gráfica de Projecto, sem duplicar esquinas nem encontros, descontando as aberturas de superfície maior de 3 m².
Critério de medição de obra: Medir-se-á a superfície realmente executada segundo especificações de Projecto, sem duplicar esquinas nem encontros, descontando as aberturas de superfície maior de 3 m².

| Código | Un | Descrição | Rendimento | Preço | Importância |
|---|---|---|---|---|---|
| mt12pck020d | m | Fita acústica de dilatação, autocolante, de espuma de poliuretano de células fechadas "KNAUF", de 3,2 mm de espessura e 95 mm de largura, resistência térmica 0,10 m²°C/W, condutibilidade térmica 0,032 W/(m°C). (material) | 1.200 | 0.46 | 0.55 |
| mt12pak020c | m | Canal 100/40/0,7 mm GRC 0,7 "KNAUF" de aço Z4 (Z450) galvanizado especial, para sistema Aquapanel Outdoor. Segundo EN 14195. (material) | 0.700 | 3.87 | 2.71 |
| mt12pak030ib | m | Montante 100/50/1 mm GRC 1 "KNAUF" de aço Z4 (Z450) galvanizado especial, para sistema Aquapanel Outdoor. Segundo EN 14195. (material) | 2.750 | 6.24 | 17.16 |
| mt16lra020ahm | m² | Painel rígido de lã mineral, segundo EN 13162, não revestido de dupla densidade, de 90 mm de espessura, resistência térmica 2,6 m²°C/W, condutibilidade térmica 0,034 W/(m°C), impermeável à água da chuva, Euroclasse A1 de reacção ao fogo segundo NP EN 13501-1, capacidade de absorção de água a curto prazo <=1 kg/m² e factor de resistência à difusão do vapor de água 1,3. (material) | 1.050 | 28.34 | 29.76 |
| mt15mkv010 | m² | Membrana altamente transpirante impermeável à água da chuva, de polietileno tecido não tecido, Tyvek StuccoWrap "KNAUF", de 0,22 mm de espessura e 82 g/m², de 0,03 m de espessura de ar equivalente face à difusão de vapor de água, segundo NP EN 1931, estanquidade à água classe W1 segundo EN 1928, (Euroclasse E de reacção ao fogo, segundo NP EN 13501-1), para colocar em sistemas de paredes exteriores e revestimentos de fachadas Aquapanel, fornecida em rolos de 1,50x75 m, segundo NP EN 13859-2. (material) | 1.100 | 4.37 | 4.81 |
| mt12pak010n | m² | Placa de cimento Portland Aquapanel Outdoor "KNAUF" de 12,5x1200x2400 mm, revestida com uma camada de fibra de vidro embebida em ambas as faces. (material) | 1.000 | 19.97 | 19.97 |
| mt12pak040v | Ud | Parafuso autoperfurante Aquapanel Maxi TB "KNAUF" 4,2x25. (material) | 20.000 | 0.01 | 0.20 |
| mt12psg220 | Ud | Fixação composta por bucha e parafuso 5x27. (material) | 3.200 | 0.06 | 0.19 |
| mt12pck020b | m | Fita acústica de dilatação, autocolante, de espuma de poliuretano de células fechadas "KNAUF", de 3,2 mm de espessura e 50 mm de largura, resistência térmica 0,10 m²°C/W, condutibilidade térmica 0,032 W/(m°C). (material) | 1.200 | 0.25 | 0.30 |
| mt12pfk020b | m | Canal 48/30 "KNAUF" de aço galvanizado, segundo EN 14195. (material) | 0.700 | 1.35 | 0.95 |
| mt12pfk010b | m | Montante 48/35 "KNAUF" de aço galvanizado, segundo EN 14195. (material) | 2.750 | 1.63 | 4.48 |
| mt16lra020ebm | m² | Painel semi-rígido de lã mineral, segundo EN 13162, de 40 mm de espessura, resistência térmica 1,2 m²°C/W, condutibilidade térmica 0,033 W/(m°C), Euroclasse A1 de reacção ao fogo segundo NP EN 13501-1, capacidade de absorção de água a curto prazo <=1 kg/m² e factor de resistência à difusão do vapor de água 1,3. (material) | 1.050 | 10.35 | 10.87 |
| mt12ppk010aa | m² | Placa de gesso laminado A / EN 520 - 1200 / comprimento / 12,5 / com os bordos longitudinais afinados, Standard "KNAUF"; Euroclasse A2-s1, d0 de reacção ao fogo, segundo NP EN 13501-1. (material) | 1.000 | 4.13 | 4.13 |
| mt12ppk010db | m² | Placa de gesso laminado BV / EN 520 - 1200 / comprimento / 15 / com os bordos longitudinais afinados, Standard + Alumínio "KNAUF"; Euroclasse A2-s1, d0 de reacção ao fogo, segundo NP EN 13501-1. (material) | 1.000 | 9.78 | 9.78 |
| mt12ptk010cc | Ud | Parafuso autoperfurante TN "KNAUF" 3,5x25. (material) | 9.000 | 0.01 | 0.09 |
| mt12ptk010cf | Ud | Parafuso autoperfurante TN "KNAUF" 3,5x45. (material) | 18.000 | 0.01 | 0.18 |
| mt12pik015d | kg | Massa de colagem Perlfix "KNAUF", de presa rápida (30 minutos), Euroclasse A1 de reacção ao fogo, segundo NP EN 13501-1, intervalo de temperatura de trabalho de 5 a 30°C, para aplicação manual, segundo EN 13963. (material) | 0.100 | 0.45 | 0.05 |
| mt12pik010e | kg | Massa de juntas Jointfiller 24H "KNAUF", Euroclasse A2-s1, d0 de reacção ao fogo, segundo NP EN 13501-1, intervalo de temperatura de trabalho de 5 a 30°C, para aplicação manual com fita de juntas, segundo EN 13963. (material) | 0.500 | 0.93 | 0.47 |
| mt12pck010a | m | Fita microperfurada de papel "KNAUF" de 50 mm de largura, segundo EN 13963. (material) | 1.600 | 0.04 | 0.06 |
| mt12pak060g | kg | Argamassa para juntas Aquapanel Outdoor "KNAUF", cor cinzento. (material) | 0.600 | 1.98 | 1.19 |
| mt12pak050d | m | Fita de juntas Aquapanel "KNAUF". (material) | 2.100 | 0.37 | 0.78 |
| mt12pak085d | l | Primário incolor de siloxano GRC "KNAUF". (material) | 0.200 | 3.37 | 0.67 |
| mt12pak090g | kg | Argamassa Aquapanel Outdoor "KNAUF", cor branco. (material) | 2.500 | 1.31 | 3.28 |
| mt12pak100g | m² | Malha de fibra de vidro Aquapanel Outdoor "KNAUF", cor branco. (material) | 1.100 | 1.61 | 1.77 |
| mt12pak120 | kg | Primário à base de copolímeros acrílicos modificados Fondo Pétreo GRC "KNAUF", cor a escolher, para argamassa de acabamento pétreo. (material) | 0.140 | 3.19 | 0.45 |
| mt12pak130 | kg | Argamassa GRC "KNAUF", à base de copolímeros acrílicos modificados com siloxano, acabamento pétreo, cor a escolher. (material) | 0.400 | 3.54 | 1.42 |
| mt28fvk030 | m | Perfil de PVC com malha de fibra de vidro anti-álcalis, "KNAUF", para remate de padieiras, fornecido em barras de 2,5 m de comprimento. (material) | 0.170 | 0.83 | 0.14 |
| mt15pdw100a | m | Fita adesiva de dupla face, com adesivo acrílico, de 50 mm de largura, com resistência aos raios UV, intervalo de temperatura de trabalho de -20 a 100°C, fornecida em rolos de 50 m de comprimento. (material) | 1.100 | 1.09 | 1.20 |
| op00ato010 |  | Aparafusadora. | 1.000 | 0.00 | 0.00 |
| mo052 | h | Oficial de 1ª montador de sistemas de fachadas pré-fabricadas. (mão de obra) | 0.743 | 23.31 | 17.32 |
| mo099 | h | Ajudante de montador de sistemas de fachadas pré-fabricadas. (mão de obra) | 0.743 | 22.13 | 16.44 |
| % | % | Custos directos complementares | 2 % | 151.37 | 3.03 |
|  |  | Custos directos |  |  | 154.40 |
