# Fachada ligeira de placas. Sistema Passivhaus "KNAUF"

- Propriedade do ficheiro: CYPE INGENIEROS, S.A.
- Formato: FIEBDC-3/2002
- Moeda: EUR
- Custos indirectos: 3.00 %
- IVA: 23.00 %

## F Fachadas, divisões e protecções

### FL Fachadas ligeiras

#### FLY Sistemas de fachada ligeira

**FLY015** m² Fachada ligeira de placas. Sistema Passivhaus "KNAUF".
Fachada ligeira de placas. Sistema Passivhaus "KNAUF", formado por: ESTRUTURA EXTERIOR: estrutura metálica de aço Z4 (Z450) galvanizado especial de canais horizontais de 100/40/0,7 mm GRC 0,70 e montantes verticais de 100/50/1 mm GRC 1 com uma modulação de 600 mm e disposição normal "N"; PLACA EXTERIOR: uma placa de cimento (uma placa tipo Aquapanel Outdoor, de 12,5 mm de espessura); ISOLAMENTO INTERMÉDIO: painel de lã de vidro, não revestido, fornecido em rolos, Ultracoustic Plus R "KNAUF INSULATION", de 100 mm de espessura, entre montantes; MEMBRANA INTERIOR PARA O CONTROLO DO VAPOR: membrana de difusão variável, de polietileno e poliamida reforçada com fibras de polietileno tereftalato (PET), Siga Majrex "SIGA", de 0,3 mm de espessura e 150 g/m²; PLACA INTERMÉDIA: uma placa de gesso laminado (uma placa tipo Standard (A), de 12,5 mm de espessura); ESTRUTURA INTERIOR: estrutura metálica de aço galvanizado de canais horizontais de 48/30 e montantes verticais de 48/35 com uma modulação de 600 mm e disposição normal "N"; ISOLAMENTO INTERIOR: painel de lã de vidro, não revestido, fornecido em rolos, Ultracoustic Plus R "KNAUF INSULATION", de 50 mm de espessura, entre montantes; PLACAS INTERIORES: duas placas de gesso laminado (duas placas tipo Standard (A), de 12,5 mm de espessura cada placa); ISOLAMENTO EXTERIOR: painel de lã de vidro, não revestido, fornecido em rolos, Naturoll 032 "KNAUF INSULATION", de 160 mm de espessura, fixado mecanicamente; MEMBRANA EXTERIOR PARA O CONTROLO DO VAPOR: membrana altamente transpirante, impermeável à água da chuva, de poliéster, Homeseal LDS 0,02 UV "KNAUF INSULATION", de 0,2 mm de espessura e 270 g/m²; REVESTIMENTO EXTERIOR DE FACHADA VENTILADA: de placas de cimento Portland Aquapanel Outdoor "KNAUF" de 12,5x1200x2400 mm, revestidas com uma camada de fibra de vidro embebida em ambas as faces, colocação com parafusos, através do sistema Aquapanel WL122C.es "KNAUF" com DAU nº 12/074 C, sobre subestrutura suporte de aço galvanizado de canais horizontais de 50/40/0,7 mm GRC 0,70 e montantes verticais de 50/50/0,70 mm GRC 0,70 com uma modulação de 600 mm; impermeabilização com membrana altamente transpirante, impermeável à água da chuva, Tyvek StuccoWrap, camada base de argamassa Aquapanel Outdoor, sobre primário GRC, armada com malha de fibra de vidro Aquapanel Outdoor e camada de acabamento de argamassa GRC acabamento pétreo, sobre primário Fondo Pétreo GRC. Inclusive fitas acústicas; massa de colagem Perlfix "KNAUF"; massa Jointfiller 24H "KNAUF" e fita "KNAUF"; fita autocolante Siga Sicrall "KNAUF INSULATION" para vedação de juntas; fita adesiva, Fentrim 20 "SIGA" e fita adesiva Fentrim IS 20 "SIGA", para a vedação de encontros perimetrais; esquadras de sustentação e de retenção para a fixação da subestrutura suporte, parafusos para a fixação das placas, fixações para a ancoragem dos perfis, argamassa Aquapanel Outdoor "KNAUF" e fita Aquapanel "KNAUF", para o tratamento de juntas, perfil de PVC com malha de fibra de vidro anti-álcalis, "KNAUF", para remate de padieiras, e fita adesiva de dupla face para a fixação da membrana altamente traspirante.
Critérios considerados na determinação do preço da unidade de obra: O preço inclui a resolução de vãos de fachada.
Inclui: Marcação de estrutura metálica no pavimento e tecto. Nivelamento e limpeza da base. Colocação da fita acústica. Fixação da estrutura metálica exterior. Passagem das instalações. Corte das placas. Colocação e aparafusamento à estrutura das placas exteriores. Tratamento de juntas entre placas exteriores. Corte e preparação do isolamento. Colocação do isolamento intermédio. Fixação à estrutura das placas intermédias. Colocação e fixação da membrana interior para o controlo do vapor. Vedação da membrana interior para o controlo do vapor. Resolução de encontros. Fixação da estrutura metálica interior. Colocação do isolamento interior. Colocação e aparafusamento à estrutura das placas interiores. Tratamento de juntas entre placas interiores. Fixação do isolamento exterior. Fixação das esquadros ao suporte base. Colocação da lâmina exterior para o controlo do vapor. Vedação da lâmina exterior para o controlo do vapor. Fixação da subestrutura suporte ao pano principal e à laje. Colocação e aparafusamento das placas à subestrutura suporte. Tratamento de juntas. Realização de todos os trabalhos necessários para a execução dos vãos. Colocação do perfil de remate para o parapeito. Colocação do perfil para remate de padieiras. Aplicação da camada de primário. Espalhamento da camada de argamassa base e colocação da malha de reforço. Aplicação da camada de primário. Colocação do perfil de protecção para a camada de acabamento. Aplicação da camada de argamassa.
Critério de medição de projecto: Superfície medida segundo documentação gráfica de Projecto, sem duplicar esquinas nem encontros, descontando as aberturas de superfície maior de 2 m².
Critério de medição de obra: Medir-se-á a superfície realmente executada segundo especificações de Projecto, sem duplicar esquinas nem encontros, descontando as aberturas de superfície maior de 2 m², adicionando em alternativa a superfície da parte interior da abertura, correspondente ao desenvolvimento de ombreiras e padieiras.

| Código | Un | Descrição | Rendimento | Preço | Importância |
|---|---|---|---|---|---|
| mt15kbv050d | m² | Membrana altamente transpirante, impermeável à água da chuva, de poliéster, Homeseal LDS 0,02 UV "KNAUF INSULATION", de 0,2 mm de espessura e 270 g/m², 0,02 m de espessura de ar equivalente face à difusão de vapor de água, segundo NP EN 1931, estanquidade à água classe W1 segundo EN 1928, Euroclasse B-s1, d0 de reacção ao fogo, segundo NP EN 13501-1, com resistência aos raios UV, intervalo de temperatura de trabalho de -30 a 80°C. (material) | 1.100 | 6.51 | 7.16 |
| mt16lki050a | m² | Painel de lã de vidro, não revestido, fornecido em rolos, Naturoll 032 "KNAUF INSULATION", de 160 mm de espessura, segundo EN 13162, com certificado de qualidade do ar interior Eurofins Gold, resistência térmica 5 m²°C/W, condutibilidade térmica 0,032 W/(m°C), Euroclasse A1 de reacção ao fogo segundo NP EN 13501-1, com código de designação MW-EN 13162-T4-WS-WL(P)-AFr5, de aplicação como isolante térmico e sonoro em divisórias e revestimentos interiores de gesso laminado, paredes exteriores e paredes divisórias de alvenaria. As resinas utilizadas na fabricação não contêm formaldeído nem fenóis (E-Technology). (material) | 1.000 | 20.71 | 20.71 |
| mt16aaa020ab | Ud | Fixação mecânica para painéis isolantes de lã mineral, colocados directamente sobre a superfície suporte. (material) | 4.000 | 0.20 | 0.80 |
| mt12pak060g | kg | Argamassa para juntas Aquapanel Outdoor "KNAUF", cor cinzento. (material) | 1.200 | 1.98 | 2.38 |
| mt12pak050d | m | Fita de juntas Aquapanel "KNAUF". (material) | 4.200 | 0.37 | 1.55 |
| mt12pak040v | Ud | Parafuso autoperfurante Aquapanel Maxi TB "KNAUF" 4,2x25. (material) | 40.000 | 0.01 | 0.40 |
| mt12pak010n | m² | Placa de cimento Portland Aquapanel Outdoor "KNAUF" de 12,5x1200x2400 mm, revestida com uma camada de fibra de vidro embebida em ambas as faces. (material) | 2.100 | 19.97 | 41.94 |
| mt12pck020d | m | Fita acústica de dilatação, autocolante, de espuma de poliuretano de células fechadas "KNAUF", de 3,2 mm de espessura e 95 mm de largura, resistência térmica 0,10 m²°C/W, condutibilidade térmica 0,032 W/(m°C). (material) | 2.200 | 0.46 | 1.01 |
| mt12psg220 | Ud | Fixação composta por bucha e parafuso 5x27. (material) | 5.510 | 0.06 | 0.33 |
| mt12pak020c | m | Canal 100/40/0,7 mm GRC 0,7 "KNAUF" de aço Z4 (Z450) galvanizado especial, para sistema Aquapanel Outdoor. Segundo EN 14195. (material) | 0.700 | 3.87 | 2.71 |
| mt12pak030ib | m | Montante 100/50/1 mm GRC 1 "KNAUF" de aço Z4 (Z450) galvanizado especial, para sistema Aquapanel Outdoor. Segundo EN 14195. (material) | 2.000 | 6.24 | 12.48 |
| mt16lki020bea | m² | Painel de lã de vidro, não revestido, fornecido em rolos, Ultracoustic Plus R "KNAUF INSULATION", de 100 mm de espessura, segundo EN 13162, com certificado de qualidade do ar interior Eurofins Gold, resistência térmica 2,85 m²°C/W, condutibilidade térmica 0,035 W/(m°C), Euroclasse A1 de reacção ao fogo segundo NP EN 13501-1, com código de designação MW-EN 13162-T4-WS-WL(P)-AFr5, de aplicação como isolante térmico e sonoro em divisórias e revestimentos interiores de gesso laminado, paredes exteriores e paredes divisórias de alvenaria. As resinas utilizadas na fabricação não contêm formaldeído nem fenóis (E-Technology). (material) | 1.000 | 6.57 | 6.57 |
| mt12ppk010aa | m² | Placa de gesso laminado A / EN 520 - 1200 / comprimento / 12,5 / com os bordos longitudinais afinados, Standard "KNAUF"; Euroclasse A2-s1, d0 de reacção ao fogo, segundo NP EN 13501-1. (material) | 3.150 | 4.13 | 13.01 |
| mt15kbv055a | m² | Membrana de difusão variável, de polietileno e poliamida reforçada com fibras de polietileno tereftalato (PET), Siga Majrex "SIGA", de 0,3 mm de espessura e 150 g/m², de 0,8 a 35 m de espessura de ar equivalente face à difusão de vapor de água, segundo NP EN 1931, estanquidade à água classe W1 segundo EN 1928, Euroclasse E de reacção ao fogo, segundo NP EN 13501-1, com resistência aos raios UV de 3 meses, intervalo de temperatura de trabalho de -40 a 80°C. (material) | 1.000 | 3.06 | 3.06 |
| mt15kbv060h | m | Fita autocolante, Siga Sicrall "KNAUF INSULATION", com adesivo acrílico sem dissolventes e película de separação de papel siliconado, 8 m de espessura de ar equivalente face à difusão de vapor de água, segundo NP EN 1931, com resistência aos raios UV, intervalo de temperatura de trabalho de -30 a 80°C. (material) | 1.000 | 0.69 | 0.69 |
| mt15kbv065a | m | Fita autocolante, Fentrim 20 "SIGA", 0,02 m de espessura de ar equivalente face à difusão de vapor de água, segundo NP EN 1931, Euroclasse E de reacção ao fogo, segundo NP EN 13501-1. (material) | 0.700 | 2.62 | 1.83 |
| mt15kbv065b | m | Fita autocolante, Fentrim IS 20 "SIGA", 0,02 m de espessura de ar equivalente face à difusão de vapor de água, segundo NP EN 1931, Euroclasse E de reacção ao fogo, segundo NP EN 13501-1. (material) | 2.000 | 1.46 | 2.92 |
| mt12pck020b | m | Fita acústica de dilatação, autocolante, de espuma de poliuretano de células fechadas "KNAUF", de 3,2 mm de espessura e 50 mm de largura, resistência térmica 0,10 m²°C/W, condutibilidade térmica 0,032 W/(m°C). (material) | 1.200 | 0.25 | 0.30 |
| mt12pfk020b | m | Canal 48/30 "KNAUF" de aço galvanizado, segundo EN 14195. (material) | 0.700 | 1.35 | 0.95 |
| mt12pfk010b | m | Montante 48/35 "KNAUF" de aço galvanizado, segundo EN 14195. (material) | 2.000 | 1.63 | 3.26 |
| mt16lki020baa | m² | Painel de lã de vidro, não revestido, fornecido em rolos, Ultracoustic Plus R "KNAUF INSULATION", de 50 mm de espessura, segundo EN 13162, com certificado de qualidade do ar interior Eurofins Gold, resistência térmica 1,4 m²°C/W, condutibilidade térmica 0,035 W/(m°C), Euroclasse A1 de reacção ao fogo segundo NP EN 13501-1, com código de designação MW-EN 13162-T4-WS-WL(P)-AFr5, de aplicação como isolante térmico e sonoro em divisórias e revestimentos interiores de gesso laminado, paredes exteriores e paredes divisórias de alvenaria. As resinas utilizadas na fabricação não contêm formaldeído nem fenóis (E-Technology). (material) | 1.000 | 3.18 | 3.18 |
| mt12ptk010cc | Ud | Parafuso autoperfurante TN "KNAUF" 3,5x25. (material) | 7.000 | 0.01 | 0.07 |
| mt12ptk010cf | Ud | Parafuso autoperfurante TN "KNAUF" 3,5x45. (material) | 15.000 | 0.01 | 0.15 |
| mt12pck010a | m | Fita microperfurada de papel "KNAUF" de 50 mm de largura, segundo EN 13963. (material) | 1.600 | 0.04 | 0.06 |
| mt12pik010e | kg | Massa de juntas Jointfiller 24H "KNAUF", Euroclasse A2-s1, d0 de reacção ao fogo, segundo NP EN 13501-1, intervalo de temperatura de trabalho de 5 a 30°C, para aplicação manual com fita de juntas, segundo EN 13963. (material) | 0.500 | 0.93 | 0.47 |
| mt12pik015d | kg | Massa de colagem Perlfix "KNAUF", de presa rápida (30 minutos), Euroclasse A1 de reacção ao fogo, segundo NP EN 13501-1, intervalo de temperatura de trabalho de 5 a 30°C, para aplicação manual, segundo EN 13963. (material) | 0.100 | 0.45 | 0.05 |
| mt12pak150x | Ud | Esquadra de sustentação "KNAUF", de aço galvanizado, de 107x65x80x2 mm. (material) | 0.460 | 1.57 | 0.72 |
| mt12pak150E | Ud | Esquadra de retenção "KNAUF", de aço galvanizado, de 57x65x80x2 mm. (material) | 1.390 | 0.98 | 1.36 |
| mt12pak020a | m | Canal 50/40/0,7 mm GRC 0,7 "KNAUF" de aço Z4 (Z450) galvanizado especial, para sistema Aquapanel Outdoor. Segundo EN 14195. (material) | 0.350 | 2.79 | 0.98 |
| mt12pak030ga | m | Montante 50/50/0,7 mm GRC 0,7 "KNAUF" de aço Z4 (Z450) galvanizado especial, para sistema Aquapanel Outdoor. Segundo EN 14195. (material) | 2.000 | 3.32 | 6.64 |
| mt15mkv010 | m² | Membrana altamente transpirante impermeável à água da chuva, de polietileno tecido não tecido, Tyvek StuccoWrap "KNAUF", de 0,22 mm de espessura e 82 g/m², de 0,03 m de espessura de ar equivalente face à difusão de vapor de água, segundo NP EN 1931, estanquidade à água classe W1 segundo EN 1928, (Euroclasse E de reacção ao fogo, segundo NP EN 13501-1), para colocar em sistemas de paredes exteriores e revestimentos de fachadas Aquapanel, fornecida em rolos de 1,50x75 m, segundo NP EN 13859-2. (material) | 1.100 | 4.37 | 4.81 |
| mt12pak041d | Ud | Parafuso autoperfurante de aço inoxidável AISI 304, JT4-6 5,5x22 "KNAUF", com cabeça hexagonal; para fixação dos perfis de montagem sobre as esquadras de sustentação. (material) | 2.780 | 0.50 | 1.39 |
| mt12pak041a | Ud | Parafuso autoperfurante de aço inoxidável AISI 304, JT4-4 4,8x19 "KNAUF", com cabeça hexagonal; para fixação dos perfis de montagem sobre as esquadras de retenção. (material) | 0.920 | 0.36 | 0.33 |
| mt12pak100g | m² | Malha de fibra de vidro Aquapanel Outdoor "KNAUF", cor branco. (material) | 1.100 | 1.61 | 1.77 |
| mt12pak090g | kg | Argamassa Aquapanel Outdoor "KNAUF", cor branco. (material) | 6.300 | 1.31 | 8.25 |
| mt12pak085d | l | Primário incolor de siloxano GRC "KNAUF". (material) | 0.200 | 3.37 | 0.67 |
| mt12pak120 | kg | Primário à base de copolímeros acrílicos modificados Fondo Pétreo GRC "KNAUF", cor a escolher, para argamassa de acabamento pétreo. (material) | 0.140 | 3.19 | 0.45 |
| mt12pak130 | kg | Argamassa GRC "KNAUF", à base de copolímeros acrílicos modificados com siloxano, acabamento pétreo, cor a escolher. (material) | 0.400 | 3.54 | 1.42 |
| mt28fvk030 | m | Perfil de PVC com malha de fibra de vidro anti-álcalis, "KNAUF", para remate de padieiras, fornecido em barras de 2,5 m de comprimento. (material) | 0.170 | 0.83 | 0.14 |
| mt15pdw100a | m | Fita adesiva de dupla face, com adesivo acrílico, de 50 mm de largura, com resistência aos raios UV, intervalo de temperatura de trabalho de -20 a 100°C, fornecida em rolos de 50 m de comprimento. (material) | 1.500 | 1.09 | 1.64 |
| mo054 | h | Oficial de 1ª montador de isolamentos. (mão de obra) | 0.941 | 23.31 | 21.93 |
| mo101 | h | Ajudante de montador de isolamentos. (mão de obra) | 0.751 | 22.13 | 16.62 |
| mo053 | h | Oficial de 1ª montador de pré-fabricados interiores. (mão de obra) | 1.542 | 23.31 | 35.94 |
| mo100 | h | Ajudante de montador de pré-fabricados interiores. (mão de obra) | 1.659 | 22.13 | 36.71 |
| mo052 | h | Oficial de 1ª montador de sistemas de fachadas pré-fabricadas. (mão de obra) | 0.641 | 23.31 | 14.94 |
| mo099 | h | Ajudante de montador de sistemas de fachadas pré-fabricadas. (mão de obra) | 0.641 | 22.13 | 14.19 |
| % | % | Custos directos complementares | 2 % | 298.94 | 5.98 |
|  |  | Custos directos |  |  | 304.92 |
