# Limpeza manual de fachadas com água e escova

- Propriedade do ficheiro: CYPE INGENIEROS, S.A.
- Formato: FIEBDC-3/2002
- Moeda: EUR
- Custos indirectos: 3.00 %
- IVA: 23.00 %

## F Fachadas, divisões e protecções

### FZ Limpeza e tratamentos superficiais

#### FZA Limpeza manual

**FZA020** m² Limpeza manual de fachadas com água e escova.
Limpeza de fachada de alvenaria de tijolos cerâmicos face à vista em estado de conservação regular, através de escovagem manual com água e escova suave, até descobrir as zonas areadas, bolhas de pátina e fissuras de alvenaria, eliminação prévia de cascas, detritos e material aderido; e posterior enxaguamento com água abundante. Incluindo armazenamento, remoção e carga de entulho e restos gerados para camião ou contentor, considerando um grau de complexidade médio.
Inclui: Escovagem manual com água da superfície suporte. Remoção e acumulação dos restos gerados. Carga dos restos gerados para camião ou contendor.
Critério de medição de projecto: Superfície medida segundo documentação gráfica de Projecto.
Critério de medição de obra: Medir-se-á a superfície realmente executada segundo especificações de Projecto.

| Código | Un | Descrição | Rendimento | Preço | Importância |
|---|---|---|---|---|---|
| mt08aaa010a | m³ | Água. (material) | 0.030 | 1.50 | 0.05 |
| mo020 | h | Oficial de 1ª construção. (mão de obra) | 0.333 | 22.68 | 7.55 |
| mo113 | h | Operário não qualificado construção. (mão de obra) | 0.333 | 21.45 | 7.14 |
| % | % | Custos directos complementares | 2 % | 14.74 | 0.29 |
|  |  | Custos directos |  |  | 15.03 |
