# Peça de remate de aço corten

- Propriedade do ficheiro: CYPE INGENIEROS, S.A.
- Formato: FIEBDC-3/2002
- Moeda: EUR
- Custos indirectos: 3.00 %
- IVA: 23.00 %

## H Remates e trabalhos auxiliares

### HR Remates de fachada

#### HRG De aço corten

**HRG100** m Peça de remate de aço corten.
Peça de remate de chapa dobrada de aço com resistência melhorada à corrosão atmosférica (corten), EN 10025 S355J0WP, espessura 0,8 mm, desenvolvimento 150 mm e 2 dobras; fixação com parafusos autoperfurantes de aço galvanizado, e vedação das juntas entre peças e, se for o caso, das uniões com os muros com vedante adesivo monocomponente.
Inclui: Marcação da disposição das peças. Corte das peças. Colocação, aprumo, nivelamento e alinhamento. Resolução de encontros e de pontos singulares. Vedação de juntas e limpeza.
Critério de medição de projecto: Comprimento medido segundo documentação gráfica de Projecto.
Critério de medição de obra: Medir-se-á o comprimento realmente executado segundo especificações de Projecto.

| Código | Un | Descrição | Rendimento | Preço | Importância |
|---|---|---|---|---|---|
| mt12www050 | Ud | Parafuso autoperfurante de aço galvanizado. (material) | 2.000 | 0.05 | 0.10 |
| mt20rec010ya | m | Peça de remate de chapa dobrada de aço com resistência melhorada à corrosão atmosférica (corten), EN 10025 S355J0WP, espessura 0,8 mm, desenvolvimento 150 mm e 2 dobras. Elaboração em oficina, com tratamento prévio de activação da oxidação, tratamento anticorrosão e tratamento de protecção para evitar o aparecimento de manchas de óxido no paramento. (material) | 1.000 | 2.97 | 2.97 |
| mt22www010d | Ud | Cartucho de 290 ml de vedante adesivo monocomponente, neutro, súper elástico, à base de polímero MS, cor transparente, com resistência à intempérie e aos raios UV e alongamento até à rotura 750%. (material) | 0.200 | 5.29 | 1.06 |
| mo018 | h | Oficial de 1ª serralheiro. (mão de obra) | 0.116 | 22.98 | 2.67 |
| mo059 | h | Ajudante de serralheiro. (mão de obra) | 0.116 | 22.20 | 2.58 |
| % | % | Custos directos complementares | 2 % | 9.38 | 0.19 |
|  |  | Custos directos |  |  | 9.57 |
