# Atenuador

- Propriedade do ficheiro: CYPE INGENIEROS, S.A.
- Formato: FIEBDC-3/2002
- Moeda: EUR
- Custos indirectos: 3.00 %
- IVA: 23.00 %

## I Instalações

### IA Audiovisuais

#### IAA Rede de cabos coaxiais

**IAA118** Ud Atenuador.
Atenuador regulável entre 0 e 20 dB, de zamak, para banda de frequências de 5 a 2200 MHz, com conector de entrada macho e conector de saída fêmea, tipo "F", com passagem de corrente contínua.
Inclui: Colocação. Ligação e verificação do seu correcto funcionamento.
Critério de medição de projecto: Número de unidades previstas, segundo documentação gráfica de Projecto.
Critério de medição de obra: Medir-se-á o número de unidades realmente executadas segundo especificações de Projecto.

| Código | Un | Descrição | Rendimento | Preço | Importância |
|---|---|---|---|---|---|
| mt40irt030a | Ud | Atenuador regulável entre 0 e 20 dB, de zamak, para banda de frequências de 5 a 2200 MHz, com conector de entrada macho e conector de saída fêmea, tipo "F", com passagem de corrente contínua. (material) | 1.000 | 20.08 | 20.08 |
| mo001 | h | Oficial de 1ª instalador de telecomunicações. (mão de obra) | 0.054 | 23.31 | 1.26 |
| mo056 | h | Ajudante de instalador de telecomunicações. (mão de obra) | 0.054 | 22.09 | 1.19 |
| % | % | Custos directos complementares | 2 % | 22.53 | 0.45 |
|  |  | Custos directos |  |  | 22.98 |
