# Fogão a lenha

- Propriedade do ficheiro: CYPE INGENIEROS, S.A.
- Formato: FIEBDC-3/2002
- Moeda: EUR
- Custos indirectos: 3.00 %
- IVA: 23.00 %

## I Instalações

### IC Aquecimento, arrefecimento, climatização e A.Q.S.

#### ICH Fogões de sala, recuperadores de calor, fogões e salamandras

**ICH050** Ud Fogão a lenha.
Fogão a lenha, potência térmica nominal 5,5 kW, rendimento 74,5%, volume de aquecimento, calculado com um requisito de 40 W/m³, 135 m³, revestimento de aço cor antracite, ventilação por convecção natural, composta de tijolos refractários de grande espessura, cristal cerâmico resistente a 800°C, gaveta de cinzas, ar primário regulável manualmente e placa de ferro fundido para cozinhar com anilhas extraíveis. Incluindo acessórios de ligação à conduta de evacuação dos produtos da combustão, sem incluir essa conduta. Totalmente montado e ligado.
Inclui: Implantação do fogão. Disposição dos elementos. Montagem do fogão e dos seus acessórios. Ligação à conduta de evacuação.
Critério de medição de projecto: Número de unidades previstas, segundo documentação gráfica de Projecto.
Critério de medição de obra: Medir-se-á o número de unidades realmente executadas segundo especificações de Projecto.

| Código | Un | Descrição | Rendimento | Preço | Importância |
|---|---|---|---|---|---|
| mt38arc054a | Ud | Fogão a lenha, potência térmica nominal 5,5 kW, rendimento 74,5%, volume de aquecimento, calculado com um requisito de 40 W/m³, 135 m³, revestimento de aço cor antracite, ventilação por convecção natural, composta de tijolos refractários de grande espessura, cristal cerâmico resistente a 800°C, gaveta de cinzas, ar primário regulável manualmente e placa de ferro fundido para cozinhar com anilhas extraíveis. (material) | 1.000 | 731.25 | 731.25 |
| mt38arc600c | Ud | Colocação em funcionamento e formação no manuseamento de fogão a lenha. (material) | 1.000 | 60.00 | 60.00 |
| mo004 | h | Oficial de 1ª instalador de aquecimento. (mão de obra) | 1.073 | 23.31 | 25.01 |
| mo103 | h | Ajudante de instalador de aquecimento. (mão de obra) | 1.073 | 22.09 | 23.70 |
| % | % | Custos directos complementares | 2 % | 839.96 | 16.80 |
|  |  | Custos directos |  |  | 856.76 |
