# Linha frigorífica

- Propriedade do ficheiro: CYPE INGENIEROS, S.A.
- Formato: FIEBDC-3/2002
- Moeda: EUR
- Custos indirectos: 3.00 %
- IVA: 23.00 %

## I Instalações

### IC Aquecimento, arrefecimento, climatização e A.Q.S.

#### ICN Unidades autónomas de climatização

**ICN010** m Linha frigorífica.
Linha frigorífica dupla executada com tubagem para gás através de tubo de cobre sem soldadura, de 1/2" de diâmetro e 0,8 mm de espessura com manga isolante de espuma elastomérica, de 13 mm de diâmetro interior e 10 mm de espessura, à base de borracha sintética flexível, de estrutura celular fechada e tubagem para líquido através de tubo de cobre sem soldadura, de 1/4" de diâmetro e 0,8 mm de espessura com manga isolante de espuma elastomérica, de 7 mm de diâmetro interior e 10 mm de espessura, à base de borracha sintética flexível, de estrutura celular fechada.
Inclui: Implantação do percurso da linha. Protecção dos extremos. Colocação do isolamento. Montagem e fixação da linha. Abocardado. Limpeza para a sua carga.
Critério de medição de projecto: Comprimento medido segundo documentação gráfica de Projecto.
Critério de medição de obra: Medir-se-á o comprimento realmente executado segundo especificações de Projecto.

| Código | Un | Descrição | Rendimento | Preço | Importância |
|---|---|---|---|---|---|
| mt42lin030a | m | Tubo de cobre sem soldadura, de 1/4" de diâmetro e 0,8 mm de espessura, segundo NP EN 12735-1. (material) | 1.000 | 3.00 | 3.00 |
| mt17coe070aa | m | Manga isolante de espuma elastomérica, de 7 mm de diâmetro interior e 10 mm de espessura, à base de borracha sintética flexível, de estrutura celular fechada. (material) | 1.050 | 7.96 | 8.36 |
| mt17coe110 | l | Cola para manga isolante elastomérica. (material) | 0.021 | 19.01 | 0.40 |
| mt42lin030c | m | Tubo de cobre sem soldadura, de 1/2" de diâmetro e 0,8 mm de espessura, segundo NP EN 12735-1. (material) | 1.000 | 4.66 | 4.66 |
| mt17coe070ca | m | Manga isolante de espuma elastomérica, de 13 mm de diâmetro interior e 10 mm de espessura, à base de borracha sintética flexível, de estrutura celular fechada. (material) | 1.050 | 9.80 | 10.29 |
| mo005 | h | Oficial de 1ª instalador de ar condicionado. (mão de obra) | 0.215 | 23.31 | 5.01 |
| mo104 | h | Ajudante de instalador de ar condicionado. (mão de obra) | 0.215 | 22.09 | 4.75 |
| % | % | Custos directos complementares | 2 % | 36.47 | 0.73 |
|  |  | Custos directos |  |  | 37.20 |
