# Conduta extensível para climatizador evaporativo

- Propriedade do ficheiro: CYPE INGENIEROS, S.A.
- Formato: FIEBDC-3/2002
- Moeda: EUR
- Custos indirectos: 3.00 %
- IVA: 23.00 %

## I Instalações

### IC Aquecimento, arrefecimento, climatização e A.Q.S.

#### ICP Bioclimatização

**ICP030** Ud Conduta extensível para climatizador evaporativo.
Conduta de descarga para climatizador evaporativo, com tramo extensível até 5 m de comprimento, formado por difusor cónico de 900 mm de diâmetro com tampa, tubo extensível de 610 mm de diâmetro, redução transição de 660x660 mm, conduta rectangular de 660x660 mm e 750 mm de comprimento e corda suporte. Inclusive acessórios de montagem e elementos de fixação. Totalmente montado.
Inclui: Marcação. Colocação e fixação.
Critério de medição de projecto: Número de unidades previstas, segundo documentação gráfica de Projecto.
Critério de medição de obra: Medir-se-á o número de unidades realmente executadas segundo especificações de Projecto.

| Código | Un | Descrição | Rendimento | Preço | Importância |
|---|---|---|---|---|---|
| mt42ter050a | Ud | Conduta de descarga para climatizador evaporativo, com tramo extensível até 5 m de comprimento, formado por difusor cónico de 900 mm de diâmetro com tampa, tubo extensível de 610 mm de diâmetro, redução transição de 660x660 mm, conduta rectangular de 660x660 mm e 750 mm de comprimento e corda suporte. (material) | 1.000 | 930.15 | 930.15 |
| mo005 | h | Oficial de 1ª instalador de ar condicionado. (mão de obra) | 1.610 | 23.31 | 37.53 |
| mo104 | h | Ajudante de instalador de ar condicionado. (mão de obra) | 1.610 | 22.09 | 35.56 |
| % | % | Custos directos complementares | 2 % | 1003.24 | 20.06 |
|  |  | Custos directos |  |  | 1023.30 |
