# Peça para formação de conduta rígida de descarga para climatizador evaporativo

- Propriedade do ficheiro: CYPE INGENIEROS, S.A.
- Formato: FIEBDC-3/2002
- Moeda: EUR
- Custos indirectos: 3.00 %
- IVA: 23.00 %

## I Instalações

### IC Aquecimento, arrefecimento, climatização e A.Q.S.

#### ICP Bioclimatização

**ICP035** Ud Peça para formação de conduta rígida de descarga para climatizador evaporativo.
Tramo recto de ligação directa ao climatizador evaporativo, de chapa de aço galvanizado, de 660x660x1200 mm. Inclusive acessórios de montagem e elementos de fixação. Totalmente montado.
Inclui: Marcação. Colocação e fixação.
Critério de medição de projecto: Número de unidades previstas, segundo documentação gráfica de Projecto.
Critério de medição de obra: Medir-se-á o número de unidades realmente executadas segundo especificações de Projecto.

| Código | Un | Descrição | Rendimento | Preço | Importância |
|---|---|---|---|---|---|
| mt42ter070a | Ud | Tramo recto de ligação directa ao climatizador evaporativo, de chapa de aço galvanizado, de 660x660x1200 mm. (material) | 1.000 | 136.50 | 136.50 |
| mo005 | h | Oficial de 1ª instalador de ar condicionado. (mão de obra) | 0.107 | 23.31 | 2.49 |
| mo104 | h | Ajudante de instalador de ar condicionado. (mão de obra) | 0.107 | 22.09 | 2.36 |
| % | % | Custos directos complementares | 2 % | 141.35 | 2.83 |
|  |  | Custos directos |  |  | 144.18 |
