# Bomba de circulação "EBARA"

- Propriedade do ficheiro: CYPE INGENIEROS, S.A.
- Formato: FIEBDC-3/2002
- Moeda: EUR
- Custos indirectos: 3.00 %
- IVA: 23.00 %

## I Instalações

### IC Aquecimento, arrefecimento, climatização e A.Q.S.

#### ICS Sistemas de condução de água

**ICS016** Ud Bomba de circulação "EBARA".
Bomba de circulação, de rotor húmido, de ferro fundido, com motor de iman permanente, com variador de frequência incorporado e ventilação automática, com dois modos de funcionamento seleccionáveis através do botão da caixa de conexões (velocidade constante e pressão proporcional),modelo Ego W1 25/40-130 "EBARA", de 130 mm de comprimento, ligações roscadas de 1 1/2" de diâmetro, pressão máxima de trabalho 10 bar, intervalo de temperatura do líquido conduzido de 10 a 110°C, isolamento classe F, protecção IP44, alimentação monofásica a 230 V, peso 2,5 kg. Inclusive ponte de manómetros formado por manómetro, válvulas de esfera e tubagem de cobre; elementos de montagem; caixa de ligações eléctricas com condensador e acessórios necessários para o seu correcto funcionamento.
Inclui: Marcação. Colocação da bomba de circulação. Ligação à rede de distribuição. Verificação do seu correcto funcionamento.
Critério de medição de projecto: Número de unidades previstas, segundo documentação gráfica de Projecto.
Critério de medição de obra: Medir-se-á o número de unidades realmente executadas segundo especificações de Projecto.

| Código | Un | Descrição | Rendimento | Preço | Importância |
|---|---|---|---|---|---|
| mt37bce252a | Ud | Bomba de circulação, de rotor húmido, de ferro fundido, com motor de iman permanente, com variador de frequência incorporado e ventilação automática, com dois modos de funcionamento seleccionáveis através do botão da caixa de conexões (velocidade constante e pressão proporcional),modelo Ego W1 25/40-130 "EBARA", de 130 mm de comprimento, ligações roscadas de 1 1/2" de diâmetro, pressão máxima de trabalho 10 bar, intervalo de temperatura do líquido conduzido de 10 a 110°C, isolamento classe F, protecção IP44, alimentação monofásica a 230 V, peso 2,5 kg. (material) | 1.000 | 278.00 | 278.00 |
| mt37sve010d | Ud | Válvula de esfera de latão niquelado para enroscar de 1". (material) | 2.000 | 12.15 | 24.30 |
| mt37www060d | Ud | Filtro de retenção de resíduos de latão, com peneiro de aço inoxidável com perfurações de 0,4 mm de diâmetro, com rosca de 1", para uma pressão máxima de funcionamento de 16 bar e uma temperatura máxima de 110°C. (material) | 1.000 | 9.12 | 9.12 |
| mt37svr010c | Ud | Válvula de retenção de latão para enroscar de 1". (material) | 1.000 | 8.08 | 8.08 |
| mt37www050c | Ud | União anti-vibração, de borracha, com rosca de 1", para uma pressão máxima de funcionamento de 10 bar. (material) | 2.000 | 24.69 | 49.38 |
| mt42www040 | Ud | Manómetro com banho de glicerina e diâmetro de esfera de 100 mm, com tomada vertical, para montagem roscado de 1/2", escala de pressão de 0 a 5 bar. (material) | 1.000 | 43.29 | 43.29 |
| mt37sve010b | Ud | Válvula de esfera de latão niquelado para enroscar de 1/2". (material) | 2.000 | 4.95 | 9.90 |
| mt37tca010ba | m | Tubo de cobre rígido com parede de 1 mm de espessura e 13/15 mm de diâmetro, segundo NP EN 1057. (material) | 0.350 | 4.82 | 1.69 |
| mt35tpt010ke | m | Tubo rígido de PVC VD-F de 16 mm de diâmetro exterior e 1,3 mm de espessura. Resistência à compressão 1250 N, resistência ao impacto 6 joules, temperatura de trabalho -25°C até 90°C, classificação 4442, segundo NP EN 61386-1 e NP EN 61386-21, com o preço incrementado em 20% relativamente a acessórios e peças especiais. (material) | 3.000 | 1.78 | 5.34 |
| mt35cep010ab | m | Cabo unipolar H07V-U, sendo a sua tensão atribuída de 450/750 V, reacção ao fogo classe Eca segundo NP EN 50575, com condutor unifilar de cobre classe 1 de 2,5 mm² de secção, com isolamento de PVC. Segundo NP 2356-3. (material) | 9.000 | 0.12 | 1.08 |
| mo005 | h | Oficial de 1ª instalador de ar condicionado. (mão de obra) | 3.244 | 23.31 | 75.62 |
| mo104 | h | Ajudante de instalador de ar condicionado. (mão de obra) | 3.244 | 22.09 | 71.66 |
| % | % | Custos directos complementares | 2 % | 577.46 | 11.55 |
|  |  | Custos directos |  |  | 589.01 |
