# Tubagem para ramal de distribuição, encastrada na parede

- Propriedade do ficheiro: CYPE INGENIEROS, S.A.
- Formato: FIEBDC-3/2002
- Moeda: EUR
- Custos indirectos: 3.00 %
- IVA: 23.00 %

## I Instalações

### IF Abastecimento de água

#### IFM Ramais de distribuição

**IFM006** m Tubagem para ramal de distribuição, encastrada na parede.
Tubagem para ramal de distribuição de abastecimento de água, encastrada na parede, constituída por tubo de aço galvanizado estirado sem soldadura, série M, de 3/4" DN 20 mm de diâmetro e 2,6 mm de espessura. Inclusive material auxiliar para montagem e fixação, acessórios e peças especiais.
Critérios considerados na determinação do preço da unidade de obra: O preço não inclui os trabalhos auxiliares de pedreiro para instalações.
Inclui: Marcação. Colocação e fixação de tubos, acessórios e peças especiais. Realização de ensaios.
Critério de medição de projecto: Comprimento medido segundo documentação gráfica de Projecto.
Critério de medição de obra: Medir-se-á o comprimento realmente executado segundo especificações de Projecto.

| Código | Un | Descrição | Rendimento | Preço | Importância |
|---|---|---|---|---|---|
| mt08tag400c | Ud | Material auxiliar para montagem e fixação das tubagens de aço galvanizado, de 3/4" DN 20 mm. (material) | 0.400 | 0.47 | 0.19 |
| mt08tag015cd | m | Tubo de aço galvanizado estirado sem soldadura, série M, de 3/4" DN 20 mm de diâmetro e 2,6 mm de espessura, segundo NP EN 10255, com o preço incrementado em 15% relativamente a acessórios e peças especiais. (material) | 1.000 | 10.90 | 10.90 |
| mt37wwt010e | m | Tubo flexível corrugado de polipropileno, de 23 mm de diâmetro, temperatura de trabalho até 100°C, para sinalização e protecção mecânica e contra os agentes externos como gesso, cimento, cal, etc., das tubagens de água fria e A.Q.S. (material) | 1.000 | 0.68 | 0.68 |
| mo008 | h | Oficial de 1ª canalizador. (mão de obra) | 0.270 | 23.31 | 6.29 |
| mo107 | h | Ajudante de canalizador. (mão de obra) | 0.270 | 22.09 | 5.96 |
| % | % | Custos directos complementares | 2 % | 24.02 | 0.48 |
|  |  | Custos directos |  |  | 24.50 |
