# Actuador binário KNX

- Propriedade do ficheiro: CYPE INGENIEROS, S.A.
- Formato: FIEBDC-3/2002
- Moeda: EUR
- Custos indirectos: 3.00 %
- IVA: 23.00 %

## I Instalações

### IM Domóticas e inmóticas

#### IMK Componentes do sistema KNX

**IMK500** Ud Actuador binário KNX.
Actuador de conmutação para controlo até 4 dispositivos, de 4 módulos, com protocolo de comunicação KNX, de 6 A de intensidade máxima para alimentação a 230 V. Montagem em calha DIN.
Inclui: Montagem e ligação.
Critério de medição de projecto: Número de unidades previstas, segundo documentação gráfica de Projecto.
Critério de medição de obra: Medir-se-á o número de unidades realmente executadas segundo especificações de Projecto.

| Código | Un | Descrição | Rendimento | Preço | Importância |
|---|---|---|---|---|---|
| mt35dat010a | Ud | Actuador de conmutação para controlo até 4 dispositivos, de 4 módulos, com protocolo de comunicação KNX, de 6 A de intensidade máxima para alimentação a 230 V, com borne de ligação e derivação KNX, para montagem em calha DIN. (material) | 1.000 | 213.41 | 213.41 |
| mo003 | h | Oficial de 1ª electricista. (mão de obra) | 0.236 | 23.31 | 5.50 |
| mo102 | h | Ajudante de electricista. (mão de obra) | 0.236 | 22.09 | 5.21 |
| mo123 | h | Especialista na colocação em funcionamento de instalações. (mão de obra) | 0.472 | 44.89 | 21.19 |
| % | % | Custos directos complementares | 2 % | 245.31 | 4.91 |
|  |  | Custos directos |  |  | 250.22 |
