# Luminária de emergência com lâmpada LED, em garagem

- Propriedade do ficheiro: CYPE INGENIEROS, S.A.
- Formato: FIEBDC-3/2002
- Moeda: EUR
- Custos indirectos: 3.00 %
- IVA: 23.00 %

## I Instalações

### IO Contra incêndios

#### IOA Iluminação de emergência

**IOA011** Ud Luminária de emergência com lâmpada LED, em garagem.
Luminária de emergência, permanente ou não permanente, com autoteste e possibilidade de controlo centralizado, de 10 W, com lâmpada LED não substituível, fluxo luminoso 100 lúmens, carcaça de 280x120x60 mm, isolamento classe II, graus de protecção IP65 e IK07, com baterias de Ni-Cd, autonomia de 1 h, alimentação a 220/240 V e 50-60 Hz e piloto luminoso indicador de carga cor verde, em garagem. Instalação em superfície. Inclusive acessórios e elementos de fixação.
Inclui: Marcação. Fixação e nivelação. Montagem, ligação e verificação do seu correcto funcionamento.
Critério de medição de projecto: Número de unidades previstas, segundo documentação gráfica de Projecto.
Critério de medição de obra: Medir-se-á o número de unidades realmente executadas segundo especificações de Projecto.

| Código | Un | Descrição | Rendimento | Preço | Importância |
|---|---|---|---|---|---|
| mt34aem122a | Ud | Luminária de emergência, permanente ou não permanente, com autoteste e possibilidade de controlo centralizado, de 10 W, com lâmpada LED não substituível, fluxo luminoso 100 lúmens, carcaça de 280x120x60 mm, isolamento classe II, graus de protecção IP65 e IK07, com baterias de Ni-Cd, autonomia de 1 h, alimentação a 220/240 V e 50-60 Hz e piloto luminoso indicador de carga cor verde. Inclusive acessórios e elementos de fixação. (material) | 1.000 | 137.74 | 137.74 |
| mo003 | h | Oficial de 1ª electricista. (mão de obra) | 0.161 | 23.31 | 3.75 |
| mo102 | h | Ajudante de electricista. (mão de obra) | 0.161 | 22.09 | 3.56 |
| % | % | Custos directos complementares | 2 % | 145.05 | 2.90 |
|  |  | Custos directos |  |  | 147.95 |
