# Grupo de bombagem

- Propriedade do ficheiro: CYPE INGENIEROS, S.A.
- Formato: FIEBDC-3/2002
- Moeda: EUR
- Custos indirectos: 3.00 %
- IVA: 23.00 %

## I Instalações

### IO Contra incêndios

#### IOB Redes de incêndio armadas

**IOB021** Ud Grupo de bombagem.
Grupo de bombagem de água contra incêndios, formado por: uma bomba principal centrífuga, de um escalão e de uma entrada, corpo de impulsão de ferro fundido GG25 em espiral com pés de apoio e suporte chumaceira com pé de apoio, aspiração axial e boca de impulsão radial para cima, rolete radial de ferro fundido GG25, fechado, compensação hidráulica através de orifícios de descarga no rolete, suporte com rolamentos de bolas lubrificados para toda a vida, estanquidade do eixo mediante fecho mecânico segundo DIN 24960, eixo e camisa externa de aço inoxidável AISI 420, accionada por motor assíncrono de 2 polos de 5,5 kW, isolamento classe F, protecção IP55, eficiência IE3, para alimentação trifásica a 400/690 V, uma bomba auxiliar jockey, com camisa externa de aço inoxidável AISI 304, eixo de aço inoxidável AISI 416, corpos de aspiração e impulsão e contra-flanges de ferro fundido, difusores de policarbonato com fibra de vidro, fecho mecânico, accionada por motor eléctrico de 0,9 kW, depósito hidropneumático de 20 l, base metálica, válvulas de corte, antirretorno e de isolamento, manómetros, pressostatos, quadro eléctrico de força e controlo para a operação totalmente automática do grupo, suporte metálico para quadro eléctrico, colector de impulsão. Inclusive suportes, peças especiais e acessórios.
Inclui: Marcação do traçado de tubos. Colocação e fixação do grupo de bombagem. Colocação e fixação de tubos e acessórios. Montagem, ligação e verificação do seu correcto funcionamento.
Critério de medição de projecto: Número de unidades previstas, segundo documentação gráfica de Projecto.
Critério de medição de obra: Medir-se-á o número de unidades realmente executadas segundo especificações de Projecto.

| Código | Un | Descrição | Rendimento | Preço | Importância |
|---|---|---|---|---|---|
| mt37bce080ca1b | Ud | Grupo de bombagem de água contra incêndios, formado por: uma bomba principal centrífuga, de um escalão e de uma entrada, corpo de impulsão de ferro fundido GG25 em espiral com pés de apoio e suporte chumaceira com pé de apoio, aspiração axial e boca de impulsão radial para cima, rolete radial de ferro fundido GG25, fechado, compensação hidráulica através de orifícios de descarga no rolete, suporte com rolamentos de bolas lubrificados para toda a vida, estanquidade do eixo mediante fecho mecânico segundo DIN 24960, eixo e camisa externa de aço inoxidável AISI 420, accionada por motor assíncrono de 2 polos de 5,5 kW, isolamento classe F, protecção IP55, eficiência IE3, para alimentação trifásica a 400/690 V, uma bomba auxiliar jockey, com camisa externa de aço inoxidável AISI 304, eixo de aço inoxidável AISI 416, corpos de aspiração e impulsão e contra-flanges de ferro fundido, difusores de policarbonato com fibra de vidro, fecho mecânico, accionada por motor eléctrico de 0,9 kW, depósito hidropneumático de 20 l, base metálica, válvulas de corte, antirretorno e de isolamento, manómetros, pressostatos, quadro eléctrico de força e controlo para a operação totalmente automática do grupo, suporte metálico para quadro eléctrico, colector de impulsão, peças especiais e acessórios, montado, ligado e testado em fábrica, segundo LNEC ITE 41. (material) | 1.000 | 6707.03 | 6707.03 |
| mo008 | h | Oficial de 1ª canalizador. (mão de obra) | 6.649 | 23.31 | 154.99 |
| mo107 | h | Ajudante de canalizador. (mão de obra) | 6.649 | 22.09 | 146.88 |
| % | % | Custos directos complementares | 2 % | 7008.90 | 140.18 |
|  |  | Custos directos |  |  | 7149.08 |
