# Protecção passiva contra incêndios de estrutura metálica, com placas de gesso laminado. Sistema "KNAUF"

- Propriedade do ficheiro: CYPE INGENIEROS, S.A.
- Formato: FIEBDC-3/2002
- Moeda: EUR
- Custos indirectos: 3.00 %
- IVA: 23.00 %

## I Instalações

### IO Contra incêndios

#### IOR Protecção passiva contra incêndios: estruturas

**IOR013** m Protecção passiva contra incêndios de estrutura metálica, com placas de gesso laminado. Sistema "KNAUF".
Sistema de protecção passiva contra incêndios de viga de aço HEA 100, protegida em 3 faces e com uma resistência ao fogo de 30 minutos, sistema K252D.es "KNAUF", através de recobrimento com placas de gesso laminado Fireboard GM-F, fixadas com clipes e perfis metálicos. Inclusive fixações, parafusos e massa e fita para o tratamento de juntas.
Inclui: Marcação. Colocação dos perfis angulares mediante fixações. Instalação de clipes. Colocação à pressão das mestras contra os clipes. Aparafusamento das placas aos perfis angulares e às mestras. Tratamento de juntas. Emassamento superficial.
Critério de medição de projecto: Comprimento medido segundo documentação gráfica de Projecto.
Critério de medição de obra: Medir-se-á o comprimento realmente executado segundo especificações de Projecto.

| Código | Un | Descrição | Rendimento | Preço | Importância |
|---|---|---|---|---|---|
| mt12psg200e | m | Perfil angular 30x30x0,7 mm, de aço galvanizado, segundo EN 13964. (material) | 2.000 | 1.14 | 2.28 |
| mt12ptk030 | Ud | Fixação "KNAUF" para betão. (material) | 3.200 | 0.32 | 1.02 |
| mt12pfk011a | m | Mestra 60/27 "KNAUF", de chapa de aço galvanizado. (material) | 2.000 | 1.71 | 3.42 |
| mt12pmk011b | Ud | Clipe de protecção Fireboard "KNAUF" de 72x48x41 mm. (material) | 3.200 | 0.70 | 2.24 |
| mt12pmk010a | m² | Placa de gesso laminado reforçada com tecido de fibra EN 15283-1 GM-F / 1200 / 2600 / 15 / com os bordos longitudinais quadrados, especial Fireboard GM-F "KNAUF" com alma de gesso e faces revestidas com uma lâmina de fibra de vidro; Euroclasse A1 de reacção ao fogo, segundo NP EN 13501-1. (material) | 0.475 | 17.09 | 8.12 |
| mt12pmk010c | m² | Placa de gesso laminado reforçada com tecido de fibra EN 15283-1 GM-F / 1200 / 2600 / 25 / com os bordos longitudinais quadrados, especial Fireboard GM-F "KNAUF" com alma de gesso e faces revestidas com uma lâmina de fibra de vidro; Euroclasse A1 de reacção ao fogo, segundo NP EN 13501-1. (material) | 0.292 | 22.62 | 6.61 |
| mt12ptk010cc | Ud | Parafuso autoperfurante TN "KNAUF" 3,5x25. (material) | 30.000 | 0.01 | 0.30 |
| mt12pmk012a | kg | Massa de juntas Fireboard Spachtel "KNAUF", de presa normal (45 minutos), intervalo de temperatura de trabalho de 10 a 35°C, Euroclasse A1 de reacção ao fogo, segundo NP EN 13501-1, para aplicação manual com fita de juntas, segundo EN 13963. (material) | 2.550 | 0.77 | 1.96 |
| mt12pmk013 | m | Fita de juntas Fireboard "KNAUF". (material) | 2.000 | 0.05 | 0.10 |
| mo053 | h | Oficial de 1ª montador de pré-fabricados interiores. (mão de obra) | 0.161 | 23.31 | 3.75 |
| mo100 | h | Ajudante de montador de pré-fabricados interiores. (mão de obra) | 0.161 | 22.13 | 3.56 |
| % | % | Custos directos complementares | 2 % | 33.36 | 0.67 |
|  |  | Custos directos |  |  | 34.03 |
