# Isolamento térmico para parede dupla de fachada, de chapa perfilada de aço

- Propriedade do ficheiro: CYPE INGENIEROS, S.A.
- Formato: FIEBDC-3/2002
- Moeda: EUR
- Custos indirectos: 3.00 %
- IVA: 23.00 %

## N Isolamentos e impermeabilizações

### NA Isolamentos térmicos

#### NAF Fachadas e paredes meeiras

**NAF070** m² Isolamento térmico para parede dupla de fachada, de chapa perfilada de aço.
Isolamento térmico para parede dupla de fachada, de chapa perfilada de aço, com manta ligeira de lã de vidro, de 100 mm de espessura, segundo EN 13162, resistência térmica 2,25 m²°C/W, condutibilidade térmica 0,044 W/(m°C).
Inclui: Corte do isolamento. Colocação do isolamento.
Critério de medição de projecto: Superfície medida segundo documentação gráfica de Projecto.
Critério de medição de obra: Medir-se-á a superfície realmente executada segundo especificações de Projecto.

| Código | Un | Descrição | Rendimento | Preço | Importância |
|---|---|---|---|---|---|
| mt16lvi010bdf | m² | Manta ligeira de lã de vidro, de 100 mm de espessura, segundo EN 13162, resistência térmica 2,25 m²°C/W, condutibilidade térmica 0,044 W/(m°C), Euroclasse A1 de reacção ao fogo segundo NP EN 13501-1, capacidade de absorção de água a curto prazo <=1 kg/m² e factor de resistência à difusão do vapor de água 1. (material) | 1.050 | 4.33 | 4.55 |
| mo054 | h | Oficial de 1ª montador de isolamentos. (mão de obra) | 0.109 | 23.31 | 2.54 |
| mo101 | h | Ajudante de montador de isolamentos. (mão de obra) | 0.109 | 22.13 | 2.41 |
| % | % | Custos directos complementares | 2 % | 9.50 | 0.19 |
|  |  | Custos directos |  |  | 9.69 |
