# Isolamento térmico de base de parede, com vidro celular

- Propriedade do ficheiro: CYPE INGENIEROS, S.A.
- Formato: FIEBDC-3/2002
- Moeda: EUR
- Custos indirectos: 3.00 %
- IVA: 23.00 %

## N Isolamentos e impermeabilizações

### NA Isolamentos térmicos

#### NAJ Pontes térmicas

**NAJ110** m Isolamento térmico de base de parede, com vidro celular.
Isolamento térmico de base de parede, formado por fita de vidro celular, de 50 mm de espessura e 115 mm de largura, segundo EN 13167, resistência à compressão >= 1600 kPa, resistência térmica 0,4348 m²°C/W, condutibilidade térmica 0,05 W/(m°C) e Euroclasse A1 de reacção ao fogo segundo NP EN 13501-1, assente com argamassa de cimento, confeccionada em obra, dosificação 1:6.
Inclui: Limpeza e preparação da superfície suporte. Marcação da disposição das peças. Corte do isolamento. Aplicação da argamassa. Colocação do isolamento.
Critério de medição de projecto: Superfície medida segundo documentação gráfica de Projecto.
Critério de medição de obra: Medir-se-á a superfície realmente executada segundo especificações de Projecto.

| Código | Un | Descrição | Rendimento | Preço | Importância |
|---|---|---|---|---|---|
| mt16pvi040a | m | Fita de vidro celular, de 50 mm de espessura e 115 mm de largura, segundo EN 13167, resistência à compressão >= 1600 kPa, resistência térmica 0,4348 m²°C/W, condutibilidade térmica 0,05 W/(m°C) e Euroclasse A1 de reacção ao fogo segundo NP EN 13501-1; para colocar na base de paredes. (material) | 1.000 | 24.85 | 24.85 |
| mt08aaa010a | m³ | Água. (material) | 0.006 | 1.50 | 0.01 |
| mt01arg005a | t | Areia de pedreira, para argamassa preparada em obra. (material) | 0.002 | 18.00 | 0.04 |
| mt08cem011a | kg | Cimento Portland CEM II/B-L 32,5 R, cor cinzento, em sacos, segundo NP EN 197-1. (material) | 0.278 | 0.10 | 0.03 |
| mq06hor010 | h | Betoneira eléctrica com uma capacidade de amassadura de 160 l. (equipamento) | 0.006 | 3.45 | 0.02 |
| mo054 | h | Oficial de 1ª montador de isolamentos. (mão de obra) | 0.142 | 23.31 | 3.31 |
| mo101 | h | Ajudante de montador de isolamentos. (mão de obra) | 0.142 | 22.13 | 3.14 |
| % | % | Custos directos complementares | 2 % | 31.40 | 0.63 |
|  |  | Custos directos |  |  | 32.03 |
