# Meia cana realizada "in situ" com argamassa, no fundo de caixa de ar, para a recolha da água filtrada nos muros parcialmente estaques

- Propriedade do ficheiro: CYPE INGENIEROS, S.A.
- Formato: FIEBDC-3/2002
- Moeda: EUR
- Custos indirectos: 3.00 %
- IVA: 23.00 %

## N Isolamentos e impermeabilizações

### ND Drenagens

#### NDM Muros em contacto com o terreno

**NDM110** m Meia cana realizada "in situ" com argamassa, no fundo de caixa de ar, para a recolha da água filtrada nos muros parcialmente estaques.
Meia cana próximo do muro, de 100 mm de largura e 100 mm de altura, no fundo de caixa de ar, realizada "in situ" através de um enchimento no plano de apoio da caixa, de argamassa de cimento, confeccionada em obra, com aditivo hidrófugo, dosificação 1:3, acabamento brunido, com uma pendente mínima de 1%, para a recolha da água filtrada nos muros parcialmente estaques, e posterior drenagem até à rede de saneamento do edifício. Inclusive revestimento elástico, para impermeabilização da meia cana.
Critérios considerados na determinação do preço da unidade de obra: O preço não inclui o sumidouro nem a rede de drenagem.
Inclui: Limpeza do suporte. Formação de meia cana com argamassa. Aplicação do impermeabilizante.
Critério de medição de projecto: Comprimento medido segundo documentação gráfica de Projecto.
Critério de medição de obra: Medir-se-á o comprimento realmente executado segundo especificações de Projecto.

| Código | Un | Descrição | Rendimento | Preço | Importância |
|---|---|---|---|---|---|
| mt08aaa010a | m³ | Água. (material) | 0.006 | 1.50 | 0.01 |
| mt01arg005a | t | Areia de pedreira, para argamassa preparada em obra. (material) | 0.022 | 18.00 | 0.40 |
| mt08cem011a | kg | Cimento Portland CEM II/B-L 32,5 R, cor cinzento, em sacos, segundo NP EN 197-1. (material) | 6.750 | 0.10 | 0.68 |
| mt08adt010 | kg | Aditivo hidrófugo para impermeabilização de argamassas ou betões. (material) | 0.135 | 1.20 | 0.16 |
| mt28rco010d | kg | Revestimento elástico, cor vermelho telha, à base de copolímeros acrílicos em dispersão aquosa, 1,35 g/cm³ de densidade e 110-130 poises de viscosidade Brookfield RVT a 20 °C. (material) | 1.000 | 4.30 | 4.30 |
| mq06hor010 | h | Betoneira eléctrica com uma capacidade de amassadura de 160 l. (equipamento) | 0.012 | 3.45 | 0.04 |
| mo020 | h | Oficial de 1ª construção. (mão de obra) | 0.332 | 22.68 | 7.53 |
| mo113 | h | Operário não qualificado construção. (mão de obra) | 0.332 | 21.45 | 7.12 |
| % | % | Custos directos complementares | 2 % | 20.24 | 0.40 |
|  |  | Custos directos |  |  | 20.64 |
