# Isolamento térmico em caixa de ar de parede exterior dupla de alvenaria, por injecção, desde o interior, de espuma de poliuretano

- Propriedade do ficheiro: CYPE INGENIEROS, S.A.
- Formato: FIEBDC-3/2002
- Moeda: EUR
- Custos indirectos: 3.00 %
- IVA: 23.00 %

## N Isolamentos e impermeabilizações

### NK Isolamentos térmicos de aplicação mecânica

#### NKF Fachadas e paredes meeiras

**NKF011** m² Isolamento térmico em caixa de ar de parede exterior dupla de alvenaria, por injecção, desde o interior, de espuma de poliuretano.
Isolamento térmico em paredes exteriores duplas de alvenaria, preenchendo o interior da caixa de ar de 40 mm de espessura média, por injecção, desde o interior, de espuma de poliuretano de baixa densidade, densidade 18 kg/m³ e condutibilidade térmica 0,035 W/(m°C).
Inclui: Inspecção endoscópica da caixa de ar. Implantação e realização dos furos no paramento. Protecção dos elementos da envolvente que possam ser afectados durante os trabalhos de injecção. Injecção do isolamento. Tapamento dos furos. Limpeza final.
Critério de medição de projecto: Superfície medida segundo documentação gráfica de Projecto.
Critério de medição de obra: Medir-se-á a superfície realmente executada segundo especificações de Projecto.

| Código | Un | Descrição | Rendimento | Preço | Importância |
|---|---|---|---|---|---|
| mt16pop020c | m² | Espuma de poliuretano injectada "in situ", densidade 18 kg/m³, condutibilidade térmica 0,035 W/(m°C), Euroclasse F de reacção ao fogo segundo NP EN 13501-1, segundo EN 14315-1; para o enchimento de caixa de ar de 40 mm de espessura média, em paredes exteriores duplas de alvenaria. (material) | 1.000 | 2.96 | 2.96 |
| mt28mop190b | kg | Argamassa de cimento, tipo GP CSIII W2, segundo EN 998-1, para utilização em exteriores, cor cinzento, composta por cimento de alta resistência, inertes seleccionados e outros aditivos, fornecida em sacos. (material) | 0.600 | 0.15 | 0.09 |
| mq08mpa040 | h | Maquinaria para injecção de isolamento em caixas de ar. (equipamento) | 0.093 | 12.84 | 1.19 |
| op00tal010 |  | Berbequim. | 1.000 | 0.00 | 0.00 |
| mo030 | h | Oficial de 1ª aplicador de produtos isolantes. (mão de obra) | 0.087 | 22.68 | 1.97 |
| mo068 | h | Ajudante de aplicador de produtos isolantes. (mão de obra) | 0.087 | 22.13 | 1.93 |
| % | % | Custos directos complementares | 2 % | 8.14 | 0.16 |
|  |  | Custos directos |  |  | 8.30 |
