# Ponto singular para cobertura inclinada de zinco

- Propriedade do ficheiro: CYPE INGENIEROS, S.A.
- Formato: FIEBDC-3/2002
- Moeda: EUR
- Custos indirectos: 3.00 %
- IVA: 23.00 %

## Q Coberturas

### QU Componentes de coberturas inclinadas e curvas

#### QUZ De chapas de zinco

**QUZ011** m Ponto singular para cobertura inclinada de zinco.
Remate para cobertura inclinada com uma pendente maior que 5%, com chapa dobrada de zinco natural, segundo NP EN 14783, de 0,65 mm de espessura, 10 cm de desenvolvimento com dobras. Inclusive acessórios de fixação das peças à cobertura.
Inclui: Marcação e colocação do remate. Fixação mecânica.
Critério de medição de projecto: Comprimento medido segundo documentação gráfica de Projecto.
Critério de medição de obra: Medir-se-á o comprimento realmente executado segundo especificações de Projecto, incluindo as entregas nos apoios.

| Código | Un | Descrição | Rendimento | Preço | Importância |
|---|---|---|---|---|---|
| mt13ccz030aea | m | Chapa dobrada de zinco natural, segundo NP EN 14783, de 0,65 mm de espessura, 10 cm de desenvolvimento com dobras, para remate. (material) | 1.000 | 5.17 | 5.17 |
| mt13ccg030d | Ud | Parafuso auto-roscante de 6,5x130 mm de aço galvanizado, com anilha. (material) | 6.000 | 0.35 | 2.10 |
| mo051 | h | Oficial de 1ª montador de painéis metálicos. (mão de obra) | 0.164 | 23.31 | 3.82 |
| mo098 | h | Ajudante de montador de painéis metálicos. (mão de obra) | 0.077 | 22.13 | 1.70 |
| % | % | Custos directos complementares | 2 % | 12.79 | 0.26 |
|  |  | Custos directos |  |  | 13.05 |
