# Camada base de argamassa natural de argila sem aditivos sobre paramento interior

- Propriedade do ficheiro: CYPE INGENIEROS, S.A.
- Formato: FIEBDC-3/2002
- Moeda: EUR
- Custos indirectos: 3.00 %
- IVA: 23.00 %

## R Revestimentos

### RB Argamassas industriais para rebocos

#### RBC Argamassas de argila

**RBC010** m² Camada base de argamassa natural de argila sem aditivos sobre paramento interior.
Camada base formada por uma primeira camada de argamassa natural de argila sem aditivos com fibras vegetais, de 35 mm de espessura, com aplicação de mestras, com acabamento afagado, aplicada manualmente e uma segunda camada de argamassa natural de argila sem aditivos, para regularização de superfícies, de 2 mm de espessura, aplicada manualmente, sobre paramento interior de estrutura leve de madeira e palha, vertical, até 3 m de altura. Inclusive malha de fibras de juta para evitar fissuras.
Critérios considerados na determinação do preço da unidade de obra: O preço inclui a protecção dos elementos da envolvente que possam ser afectados durante os trabalhos e a resolução de pontos singulares, mas não inclui a camada final.
Inclui: Preparação da superfície suporte. Disposição dos panos de trabalho. Colocação de réguas e fios. Colocação de tentos. Formação de mestras. Preparação da argamassa. Aplicação da argamassa. Realização de juntas e pontos singulares. Execução do acabamento. Cura da argamassa.
Critério de medição de projecto: Superfície medida segundo documentação gráfica de Projecto, deduzindo 50% das aberturas entre 2 e 4 m² e 100% das aberturas maiores que 4 m², adicionando no entanto, nas últimas, a superfície da parte interior da abertura, correspondente ao desenvolvimento de ombreiras e padieiras. Nas aberturas que não se deduzam, ou que se deduzam parcialmente, estão incluídos os trabalhos de realizar a superfície interior da abertura.
Critério de medição de obra: Medir-se-á a superfície realmente executada segundo especificações de Projecto, deduzindo 50% das aberturas entre 2 e 4 m² e 100% das aberturas maiores que 4 m², adicionando no entanto, nas últimas, a superfície da parte interior da abertura, correspondente ao desenvolvimento de ombreiras e padieiras. Nas aberturas que não se deduzam, ou que se deduzam parcialmente, estão incluídos os trabalhos de realizar a superfície interior da abertura.

| Código | Un | Descrição | Rendimento | Preço | Importância |
|---|---|---|---|---|---|
| mt28mca010a | kg | Argamassa natural de argila sem aditivos, composta por inertes seleccionados com granulometria até 3 mm de diâmetro com fibras vegetais, densidade 1830 kg/m³, resistência à compressão 2 N/mm², fornecida em sacos. (material) | 49.000 | 0.21 | 10.29 |
| mt28mca015a | kg | Argamassa natural de argila sem aditivos, composta por inertes seleccionados com granulometria até 3 mm de diâmetro, densidade 1800 kg/m³, resistência à compressão 1,9 N/mm², fornecida em sacos, para regularização de superfícies. (material) | 2.800 | 0.19 | 0.53 |
| mt08aaa010a | m³ | Água. (material) | 0.010 | 1.50 | 0.02 |
| mt28mca005a | m² | Malha de fibras de juta engomada com amido de milho, de 135 g/m² de massa superficial. (material) | 0.200 | 2.57 | 0.51 |
| op00tal020 |  | Berbequim com misturador. | 1.000 | 0.00 | 0.00 |
| mo039 | h | Oficial de 1ª rebocador. (mão de obra) | 0.516 | 22.68 | 11.70 |
| mo111 | h | Operário especializado rebocador. (mão de obra) | 0.516 | 22.36 | 11.54 |
| % | % | Custos directos complementares | 2 % | 34.59 | 0.69 |
|  |  | Custos directos |  |  | 35.28 |
