# Sanita com tanque baixo, de porcelana sanitária, "ROCA"

- Propriedade do ficheiro: CYPE INGENIEROS, S.A.
- Formato: FIEBDC-3/2002
- Moeda: EUR
- Custos indirectos: 3.00 %
- IVA: 23.00 %

## S Equipamentos fixos e sinalização

### SA Aparelhos sanitários

#### SAI Sanitas

**SAI010** Ud Sanita com tanque baixo, de porcelana sanitária, "ROCA".
Taça de sanita de tanque baixo, de porcelana sanitária, modelo Meridian "ROCA", cor Blanco, de 370x645x790 mm, com cisterna de sanita, de dupla descarga, de 360x140x355 mm, assento e tampa de sanita, de queda amortecida. Inclusive válvula de regulação, ligação de alimentação flexível e silicone para enchimento de juntas.
Inclui: Marcação. Colocação e fixação do aparelho. Montagem do elemento de drenagem. Ligação à rede de drenagem. Montagem da torneira. Ligação à rede de água fria. Verificação do seu correcto funcionamento. Vedação de juntas.
Critério de medição de projecto: Número de unidades previstas, segundo documentação gráfica de Projecto.
Critério de medição de obra: Medir-se-á o número de unidades realmente colocadas segundo especificações de Projecto.

| Código | Un | Descrição | Rendimento | Preço | Importância |
|---|---|---|---|---|---|
| mt30smr019a | Ud | Taça de sanita de tanque baixo, de porcelana sanitária, modelo Meridian "ROCA", cor Blanco, de 370x645x790 mm, com jogo de fixação, segundo NP EN 997. (material) | 1.000 | 187.60 | 187.60 |
| mt30smr021a | Ud | Cisterna de sanita, de dupla descarga, de porcelana sanitária, modelo Meridian "ROCA", cor Blanco, de 360x140x355 mm, com jogo de mecanismos de dupla descarga de 3/4,5 litros, segundo NP EN 997. (material) | 1.000 | 187.60 | 187.60 |
| mt30smr022a | Ud | Assento e tampa de sanita, de queda amortecida, modelo Meridian "ROCA", cor Blanco. (material) | 1.000 | 125.58 | 125.58 |
| mt30smr500 | Ud | Joelho para drenagem vertical da sanita, "ROCA", segundo NP EN 997. (material) | 1.000 | 15.26 | 15.26 |
| mt30lla020 | Ud | Válvula de seccionamento de 1/2", para sanita, acabamento cromado. (material) | 1.000 | 23.20 | 23.20 |
| mt38tew010a | Ud | Tubo de ligação flexível de 20 cm e 1/2" de diâmetro. (material) | 1.000 | 8.00 | 8.00 |
| mt30www005 | Ud | Cartucho de 300 ml de silicone ácida monocomponente, fungicida, para vedação de juntas em ambientes húmidos. (material) | 0.012 | 7.50 | 0.09 |
| op00ato010 |  | Aparafusadora. | 1.000 | 0.00 | 0.00 |
| op00mar010 |  | Martelo. | 1.000 | 0.00 | 0.00 |
| op00tal010 |  | Berbequim. | 1.000 | 0.00 | 0.00 |
| mo008 | h | Oficial de 1ª canalizador. (mão de obra) | 1.359 | 23.31 | 31.68 |
| % | % | Custos directos complementares | 2 % | 579.01 | 11.58 |
|  |  | Custos directos |  |  | 590.59 |
