# Prateleira para casa de banho. Fixação ao perfil decorativo

- Propriedade do ficheiro: CYPE INGENIEROS, S.A.
- Formato: FIEBDC-3/2002
- Moeda: EUR
- Custos indirectos: 3.00 %
- IVA: 23.00 %

## S Equipamentos fixos e sinalização

### SM Casas de banho

#### SMA Acessórios

**SMA061** Ud Prateleira para casa de banho. Fixação ao perfil decorativo.
Prateleira para casa de banho com rodo extraível de vidro para facilitar a limpeza, sobre suporte de vidro cor bege claro. Fixação ao perfil decorativo.
Critérios considerados na determinação do preço da unidade de obra: O preço não inclui o perfil decorativo.
Inclui: Marcação. Colocação.
Critério de medição de projecto: Número de unidades previstas, segundo documentação gráfica de Projecto.
Critério de medição de obra: Medir-se-á o número de unidades realmente colocadas segundo especificações de Projecto.

| Código | Un | Descrição | Rendimento | Preço | Importância |
|---|---|---|---|---|---|
| mt31sch070a | Ud | Prateleira para casa de banho com rodo extraível de vidro para facilitar a limpeza, sobre suporte de vidro cor bege claro, para pendurar no perfil decorativo. (material) | 1.000 | 394.66 | 394.66 |
| mo107 | h | Ajudante de canalizador. (mão de obra) | 0.113 | 22.09 | 2.50 |
| % | % | Custos directos complementares | 2 % | 397.16 | 7.94 |
|  |  | Custos directos |  |  | 405.10 |
