# Suporte mural para casa de banho

- Propriedade do ficheiro: CYPE INGENIEROS, S.A.
- Formato: FIEBDC-3/2002
- Moeda: EUR
- Custos indirectos: 3.00 %
- IVA: 23.00 %

## S Equipamentos fixos e sinalização

### SM Casas de banho

#### SMA Acessórios

**SMA012** Ud Suporte mural para casa de banho.
Suporte mural para colocar um copo ou um doseador de sabão, acabamento cromado. Fixação ao suporte com as fixações fornecidas pelo fabricante.
Inclui: Marcação. Colocação e fixação.
Critério de medição de projecto: Número de unidades previstas, segundo documentação gráfica de Projecto.
Critério de medição de obra: Medir-se-á o número de unidades realmente colocadas segundo especificações de Projecto.

| Código | Un | Descrição | Rendimento | Preço | Importância |
|---|---|---|---|---|---|
| mt31gro515a | Ud | Suporte mural para colocar um copo ou um doseador de sabão, acabamento cromado, inclusive parafusos e buchas. (material) | 1.000 | 39.58 | 39.58 |
| op00ato010 |  | Aparafusadora. | 1.000 | 0.00 | 0.00 |
| op00tal010 |  | Berbequim. | 1.000 | 0.00 | 0.00 |
| mo107 | h | Ajudante de canalizador. (mão de obra) | 0.113 | 22.09 | 2.50 |
| % | % | Custos directos complementares | 2 % | 42.08 | 0.84 |
|  |  | Custos directos |  |  | 42.92 |
