# Papeleira higiénica

- Propriedade do ficheiro: CYPE INGENIEROS, S.A.
- Formato: FIEBDC-3/2002
- Moeda: EUR
- Custos indirectos: 3.00 %
- IVA: 23.00 %

## S Equipamentos fixos e sinalização

### SM Casas de banho

#### SMH Papeleiras e baldes higiénicos

**SMH010** Ud Papeleira higiénica.
Papeleira higiénica, de 3 litros de capacidade, de aço inoxidável AISI 430, com pedal de abertura de tampa, de 270 mm de altura e 170 mm de diâmetro.
Critério de medição de projecto: Número de unidades previstas, segundo documentação gráfica de Projecto.
Critério de medição de obra: Medir-se-á o número de unidades realmente colocadas segundo especificações de Projecto.

| Código | Un | Descrição | Rendimento | Preço | Importância |
|---|---|---|---|---|---|
| mt31abp100a | Ud | Papeleira higiénica, de 3 litros de capacidade, de aço inoxidável AISI 430, com pedal de abertura de tampa, de 270 mm de altura e 170 mm de diâmetro. (material) | 1.000 | 42.87 | 42.87 |
| mo107 | h | Ajudante de canalizador. (mão de obra) | 0.057 | 22.09 | 1.26 |
| % | % | Custos directos complementares | 2 % | 44.13 | 0.88 |
|  |  | Custos directos |  |  | 45.01 |
