# Sistema de recolha e elevação de águas residuais

- Propriedade do ficheiro: CYPE INGENIEROS, S.A.
- Formato: FIEBDC-3/2002
- Moeda: EUR
- Custos indirectos: 3.00 %
- IVA: 23.00 %

## U Infra-estruturas no logradouro

### UA Drenagens complementares

#### UAB Bombas de extracção

**UAB020** Ud Sistema de recolha e elevação de águas residuais.
Sistema de elevação de águas limpas ou ligeiramente carregadas, com depósito de polietileno de 250 l, bomba submergível, potência nominal do motor de 0,38 kW, alimentação monofásica (230V/50Hz), altura de elevação entre 0 e 7 m, caudal máximo 10 m³/h, com uma entrada de 110 mm de diâmetro, uma saída de impulsão de 1 1/2", tampa amovível e regulação automática por nível. Incluindo base de betão simples.
Inclui: Marcação. Colocação e fixação do depósito, bombas, tubagens e acessórios.
Critério de medição de projecto: Número de unidades previstas, segundo documentação gráfica de Projecto.
Critério de medição de obra: Medir-se-á o número de unidades realmente executadas segundo especificações de Projecto.

| Código | Un | Descrição | Rendimento | Preço | Importância |
|---|---|---|---|---|---|
| mt10hmf020ja | m³ | Betão simples C30/37 (X0(P); D25; S2; Cl 0,4), fabricado em central, segundo NP EN 206. (material) | 0.100 | 85.61 | 8.56 |
| mt37bcj010aa | Ud | Sistema de elevação de águas limpas ou ligeiramente carregadas, com depósito de polietileno de 250 l, bomba submergível, potência nominal do motor de 0,38 kW, alimentação monofásica (230V/50Hz), altura de elevação entre 0 e 7 m, caudal máximo 10 m³/h, com uma entrada de 110 mm de diâmetro, uma saída de impulsão de 1 1/2", tampa amovível e regulação automática por nível. (material) | 1.000 | 1068.31 | 1068.31 |
| au00auh040 |  | Vibrador de betão, eléctrico. | 1.000 | 0.00 | 0.00 |
| mo008 | h | Oficial de 1ª canalizador. (mão de obra) | 0.863 | 23.31 | 20.12 |
| mo107 | h | Ajudante de canalizador. (mão de obra) | 0.863 | 22.09 | 19.06 |
| mo003 | h | Oficial de 1ª electricista. (mão de obra) | 0.539 | 23.31 | 12.56 |
| % | % | Custos directos complementares | 2 % | 1128.61 | 22.57 |
|  |  | Custos directos |  |  | 1151.18 |
