# Despedragem do terreno

- Propriedade do ficheiro: CYPE INGENIEROS, S.A.
- Formato: FIEBDC-3/2002
- Moeda: EUR
- Custos indirectos: 3.00 %
- IVA: 23.00 %

## U Infra-estruturas no logradouro

### UJ Jardins

#### UJA Acondicionamento do terreno

**UJA030** m² Despedragem do terreno.
Despedragem do terreno solto, com meios manuais.
Critérios considerados na determinação do preço da unidade de obra: O preço não inclui o transporte.
Inclui: Recolha de pedras. Armazenamento de pedras. Carga das pedras para camião ou contentor.
Critério de medição de projecto: Superfície medida em projecção horizontal, segundo documentação gráfica de Projecto.
Critério de medição de obra: Medir-se-á, em projecção horizontal, a superfície realmente executada segundo especificações de Projecto.

| Código | Un | Descrição | Rendimento | Preço | Importância |
|---|---|---|---|---|---|
| mo115 | h | Operário jardineiro. (mão de obra) | 0.066 | 21.45 | 1.42 |
| % | % | Custos directos complementares | 2 % | 1.42 | 0.03 |
|  |  | Custos directos |  |  | 1.45 |
