# Grade urbana modular articulada

- Propriedade do ficheiro: CYPE INGENIEROS, S.A.
- Formato: FIEBDC-3/2002
- Moeda: EUR
- Custos indirectos: 3.00 %
- IVA: 23.00 %

## U Infra-estruturas no logradouro

### UM Mobiliário urbano

#### UMQ Protecções pedonais

**UMQ035** Ud Grade urbana modular articulada.
Guarda urbana modular articulada, composta por corpo de guarda de aço laminado a quente, de 3000x300 mm, realizada com chapa de 30x4 mm formando zigzag, com corrimão maciço, remate inferior com tubo de 20x2 mm e remates laterais com chapa de 50x6 mm, com acabamento em cor verde com textura férrea, apoiada sobre montantes de fecho de 868 mm de altura, de barra metálica de 50x8 mm, previstos para ancoragem através de fixação em base de betão e com sinalização de cor verde RAL 6018. Protecção do conjunto através de galvanização a quente de grande resistência antioxidante; tratamento desengordurante e fosfatado; lacado em estufa com poliéster ferro-texturado. Inclusive base de betão C20/25 (X0(P); D25; S2; Cl 1,0) para amarração de montantes e limpeza. Máxima aderência do revestimento exterior. Totalmente montada em obra.
Inclui: Marcação de alinhamentos e níveis. Execução da base de betão. Colocação e fixação das peças.
Critério de medição de projecto: Número de unidades previstas, segundo documentação gráfica de Projecto.
Critério de medição de obra: Medir-se-á o número de unidades realmente executadas segundo especificações de Projecto.

| Código | Un | Descrição | Rendimento | Preço | Importância |
|---|---|---|---|---|---|
| mt10hmf020fa | m³ | Betão simples C20/25 (X0(P); D25; S2; Cl 1,0), fabricado em central, segundo NP EN 206. (material) | 0.100 | 74.97 | 7.50 |
| mt52mug615a | Ud | Placa de ancoragem, para fixação de montante de guarda em base de betão. (material) | 2.000 | 11.79 | 23.58 |
| mt52mug640a | Ud | Corpo de guarda de aço laminado a quente, de 3000x300 mm, realizada com chapa de 30x4 mm formando zigzag, com corrimão maciço, remate inferior com tubo de 20x2 mm e remates laterais com chapa de 50x6 mm, com acabamento em cor verde com textura férrea, para apoio entre montantes. (material) | 1.000 | 132.52 | 132.52 |
| mt52mug645a | Ud | Montante para guarda de 868 mm de altura, realizado com chapa de aço laminado a quente de 50x8 mm, com porta-sinais de cor verde. (material) | 2.000 | 157.45 | 314.90 |
| op00tal010 |  | Berbequim. | 1.000 | 0.00 | 0.00 |
| op00ato010 |  | Aparafusadora. | 1.000 | 0.00 | 0.00 |
| au00auh040 |  | Vibrador de betão, eléctrico. | 1.000 | 0.00 | 0.00 |
| mo041 | h | Oficial de 1ª construção de obra civil. (mão de obra) | 1.211 | 22.68 | 27.47 |
| mo087 | h | Ajudante de construção de obra civil. (mão de obra) | 1.211 | 22.13 | 26.80 |
| % | % | Custos directos complementares | 2 % | 532.77 | 10.66 |
|  |  | Custos directos |  |  | 543.43 |
