# Sensores e estações meteorológicas

- Propriedade do ficheiro: CYPE INGENIEROS, S.A.
- Formato: FIEBDC-3/2002
- Moeda: EUR
- Custos indirectos: 3.00 %
- IVA: 23.00 %

## U Infra-estruturas no logradouro

### UR Rega

#### URM Automatização

**URM020** Ud Sensores e estações meteorológicas.
Estação meteorológica com sensor de chuva ajustável entre 3 e 25 mm e sensor de vento ajustável com funcionamento entre 19 e 56 km/h. Inclusive acessórios de montagem e ligação com o programador. Totalmente montada e ligada.
Inclui: Montagem sobre suporte exterior. Ligação eléctrica com o programador. Ajuste de funcionamento.
Critério de medição de projecto: Número de unidades previstas, segundo documentação gráfica de Projecto.
Critério de medição de obra: Medir-se-á o número de unidades realmente executadas segundo especificações de Projecto.

| Código | Un | Descrição | Rendimento | Preço | Importância |
|---|---|---|---|---|---|
| mt48hun450a | Ud | Estação meteorológica com sensor de chuva ajustável entre 3 e 25 mm e sensor de vento ajustável com funcionamento entre 19 e 56 km/h. (material) | 1.000 | 194.95 | 194.95 |
| mo003 | h | Oficial de 1ª electricista. (mão de obra) | 1.222 | 23.31 | 28.48 |
| mo102 | h | Ajudante de electricista. (mão de obra) | 0.407 | 22.09 | 8.99 |
| % | % | Custos directos complementares | 2 % | 232.42 | 4.65 |
|  |  | Custos directos |  |  | 237.07 |
