# Vedação de peças pré-fabricadas tipo corta-vento, sobre muro

- Propriedade do ficheiro: CYPE INGENIEROS, S.A.
- Formato: FIEBDC-3/2002
- Moeda: EUR
- Custos indirectos: 3.00 %
- IVA: 23.00 %

## U Infra-estruturas no logradouro

### UV Vedações

#### UVB Balaustradas e corta-ventos

**UVB020** m Vedação de peças pré-fabricadas tipo corta-vento, sobre muro.
Vedação formada por 6 peças pré-fabricadas tipo corta-vento de betão de cor branca, de secção rectangular, de 6x17x60 cm, em posição vertical, assentes com argamassa de cimento e cal, confeccionada em obra, dosificação 1:1:7, sobre muro de alvenaria ou betão; com, peças de capeamento pré-fabricadas de 20x7x100 cm e bases pré-fabricadas de 14x2,5x100 cm.
Inclui: Limpeza e preparação da borda de apoio. Disposição e montagem das peças. Colocação das peças. Enchimento e perfilamento de juntas com argamassa de cimento.
Critério de medição de projecto: Comprimento medido segundo documentação gráfica de Projecto.
Critério de medição de obra: Medir-se-á o comprimento realmente executado segundo especificações de Projecto.

| Código | Un | Descrição | Rendimento | Preço | Importância |
|---|---|---|---|---|---|
| mt08aaa010a | m³ | Água. (material) | 0.013 | 1.50 | 0.02 |
| mt01arg005a | t | Areia de pedreira, para argamassa preparada em obra. (material) | 0.098 | 18.00 | 1.76 |
| mt08cem041k | kg | Cimento branco em sacos. (material) | 16.250 | 0.15 | 2.44 |
| mt08cal011a | kg | Cal aérea hidratada, tipo CL 90-S, segundo NP EN 459-1, em sacos. (material) | 16.250 | 0.44 | 7.15 |
| mt20cvh010a | Ud | Peça pré-fabricada tipo corta-vento de betão de cor branca, de secção rectangular, de 6x17x60 cm, para vedação de terreno. (material) | 6.000 | 15.90 | 95.40 |
| mt20cvh030a | m | Base pré-fabricada de betão de cor branca, de 14x2,5x100 cm para o apoio da peça de capeamento. (material) | 1.000 | 6.98 | 6.98 |
| mt20cvh040a | m | Peça de capeamento pré-fabricada de betão de cor branca, de 20x7x100 cm. (material) | 1.000 | 16.39 | 16.39 |
| mq06hor010 | h | Betoneira eléctrica com uma capacidade de amassadura de 160 l. (equipamento) | 0.068 | 3.45 | 0.23 |
| op00amo010 |  | Rebarbadora. | 1.000 | 0.00 | 0.00 |
| mo041 | h | Oficial de 1ª construção de obra civil. (mão de obra) | 0.554 | 22.68 | 12.56 |
| mo087 | h | Ajudante de construção de obra civil. (mão de obra) | 1.183 | 22.13 | 26.18 |
| % | % | Custos directos complementares | 2 % | 169.11 | 3.38 |
|  |  | Custos directos |  |  | 172.49 |
