# Gelosia de alvenaria para vedação de terreno, sobre muro

- Propriedade do ficheiro: CYPE INGENIEROS, S.A.
- Formato: FIEBDC-3/2002
- Moeda: EUR
- Custos indirectos: 3.00 %
- IVA: 23.00 %

## U Infra-estruturas no logradouro

### UV Vedações

#### UVC Gelosia

**UVC010** m² Gelosia de alvenaria para vedação de terreno, sobre muro.
Vedação formada por gelosia de alvenaria de blocos cerâmicos de gelosia decorativa, cor vermelho, acabamento mate, de 20x20x7 cm, assentes com argamassa de cimento, confeccionada em obra, dosificação 1:6, sobre muro de alvenaria ou betão.
Critérios considerados na determinação do preço da unidade de obra: O preço não inclui o muro.
Inclui: Marcação das paredes a realizar. Colocação e aprumo de prumos de referência. Colocação de fios entre prumos. Colocação de fios de prumo fixos nas arestas. Colocação das peças. Correcção de falhas das juntas e limpeza do paramento.
Critério de medição de projecto: Superfície medida segundo documentação gráfica de Projecto.
Critério de medição de obra: Medir-se-á a superfície realmente executada segundo especificações de Projecto.

| Código | Un | Descrição | Rendimento | Preço | Importância |
|---|---|---|---|---|---|
| mt08aaa010a | m³ | Água. (material) | 0.006 | 1.50 | 0.01 |
| mt01arg005a | t | Areia de pedreira, para argamassa preparada em obra. (material) | 0.011 | 18.00 | 0.20 |
| mt08cem011a | kg | Cimento Portland CEM II/B-L 32,5 R, cor cinzento, em sacos, segundo NP EN 197-1. (material) | 1.750 | 0.10 | 0.18 |
| mt20cec030a | Ud | Bloco cerâmico de gelosia decorativa, cor vermelho, acabamento mate, de 20x20x7 cm. (material) | 23.000 | 0.83 | 19.09 |
| mq06hor010 | h | Betoneira eléctrica com uma capacidade de amassadura de 160 l. (equipamento) | 0.006 | 3.45 | 0.02 |
| op00amo010 |  | Rebarbadora. | 1.000 | 0.00 | 0.00 |
| mo041 | h | Oficial de 1ª construção de obra civil. (mão de obra) | 0.519 | 22.68 | 11.77 |
| mo087 | h | Ajudante de construção de obra civil. (mão de obra) | 0.584 | 22.13 | 12.92 |
| % | % | Custos directos complementares | 2 % | 44.19 | 0.88 |
|  |  | Custos directos |  |  | 45.07 |
