# Grade modular contínua, com montantes metálicos, para vedação de terreno

- Propriedade do ficheiro: CYPE INGENIEROS, S.A.
- Formato: FIEBDC-3/2002
- Moeda: EUR
- Custos indirectos: 3.00 %
- IVA: 23.00 %

## U Infra-estruturas no logradouro

### UV Vedações

#### UVV Grades modulares

**UVV010** m Grade modular contínua, com montantes metálicos, para vedação de terreno.
Vedação formada por grade modular de aço laminado a quente, de 2,00x0,75 m, acabamento galvanizado a quente com tratamento desengordurante e fosfatado e posterior lacado em estufa com poliéster ferro-texturado de cor cinzento aço, composta por malha com ligações rebitadas entre módulos, caixilho simples, com chapa de canto, e montantes de chapa encastrados directamente em muros de alvenaria ou betão. Inclusive acessórios para a fixação dos módulos da grade aos montantes.
Critérios considerados na determinação do preço da unidade de obra: O preço não inclui o muro.
Inclui: Marcação. Preparação dos pontos de ancoragem. Disposição dos tramos da grade. Aprumo e nivelamento dos tramos. Fixação dos tramos através da ancoragem dos seus elementos.
Critério de medição de projecto: Comprimento medido entre eixos, segundo documentação gráfica de Projecto.
Critério de medição de obra: Medir-se-á, a eixos, o comprimento realmente executado segundo especificações de Projecto.

| Código | Un | Descrição | Rendimento | Preço | Importância |
|---|---|---|---|---|---|
| mt26aae015baa | m | Grade modular de aço laminado a quente, de 2,00x0,75 m, acabamento galvanizado a quente com tratamento desengordurante e fosfatado e posterior lacado em estufa com poliéster ferro-texturado de cor cinzento aço, composta por malha com ligações rebitadas entre módulos, caixilho simples, com chapa de canto, e montantes de chapa para encastrar directamente, inclusive acessórios para a fixação dos módulos da grade aos montantes. (material) | 1.000 | 136.58 | 136.58 |
| mt08aaa010a | m³ | Água. (material) | 0.006 | 1.50 | 0.01 |
| mt01arg005a | t | Areia de pedreira, para argamassa preparada em obra. (material) | 0.052 | 18.00 | 0.94 |
| mt08cem011a | kg | Cimento Portland CEM II/B-L 32,5 R, cor cinzento, em sacos, segundo NP EN 197-1. (material) | 8.000 | 0.10 | 0.80 |
| mq06hor010 | h | Betoneira eléctrica com uma capacidade de amassadura de 160 l. (equipamento) | 0.026 | 3.45 | 0.09 |
| op00tal010 |  | Berbequim. | 1.000 | 0.00 | 0.00 |
| op00ato010 |  | Aparafusadora. | 1.000 | 0.00 | 0.00 |
| mo018 | h | Oficial de 1ª serralheiro. (mão de obra) | 0.278 | 22.98 | 6.39 |
| mo059 | h | Ajudante de serralheiro. (mão de obra) | 0.278 | 22.20 | 6.17 |
| mo041 | h | Oficial de 1ª construção de obra civil. (mão de obra) | 0.278 | 22.68 | 6.31 |
| mo087 | h | Ajudante de construção de obra civil. (mão de obra) | 0.278 | 22.13 | 6.15 |
| % | % | Custos directos complementares | 2 % | 163.44 | 3.27 |
|  |  | Custos directos |  |  | 166.71 |
