# Reabilitação energética de fachada, com isolamento térmico e revestimento exterior de fachada ventilada de placas de gesso laminado. Sistema Morcem Panel R "GRUPO PUMA"

- Propriedade do ficheiro: CYPE INGENIEROS, S.A.
- Formato: FIEBDC-3/2002
- Moeda: EUR
- Custos indirectos: 3.00 %
- IVA: 23.00 %

## Z Reabilitação energética

### ZV Paramentos verticais: fachadas ventiladas

#### ZVY Fachadas ventiladas de placas de gesso laminado

**ZVY010** m² Reabilitação energética de fachada, com isolamento térmico e revestimento exterior de fachada ventilada de placas de gesso laminado. Sistema Morcem Panel R "GRUPO PUMA".
Reabilitação energética de fachada. ISOLAMENTO TÉRMICO: painel semi-rígido de lã mineral, segundo EN 13162, de 40 mm de espessura, resistência térmica 1,2 m²°C/W, condutibilidade térmica 0,033 W/(m°C), colocado topo a topo, com fixações mecânicas sobre fachada existente; REVESTIMENTO EXTERIOR DE FACHADA VENTILADA: de placas de gesso laminado Securock, colocação com parafusos, através do sistema Morcem Panel R "GRUPO PUMA", sobre subestrutura suporte de aço galvanizado de canais horizontais de 50x40 mm e 0,7 mm de espessura e montantes verticais de 50x50 mm e 0,7 mm de espessura com uma modulação de 600 mm; impermeabilização com lâmina de polietileno, impermeabilizante e difusora de vapor de água; camada base de argamassa hidráulica, Morcem Panel "GRUPO PUMA" armada com malha de fibra de vidro, anti-álcalis "GRUPO PUMA" e camada de acabamento de argamassa acrílica Morcemcril "GRUPO PUMA", cor Blanco 100, composta por resinas acrílicas, pigmentos minerais e aditivos orgânicos e inorgânicos sobre primário acrílico Fondo Morcemcril "GRUPO PUMA", composto por resinas acrílicas, pigmentos minerais e aditivos orgânicos e inorgânicos. Inclusive fita adesiva para a vedação de juntas entre painéis isolantes, banda elástica impermeável, esquadros para a fixação da subestrutura suporte, parafusos para a fixação das placas, fixações para a ancoragem dos perfis, argamassa Morcem Panel "GRUPO PUMA" e malha de fibra de vidro, para o tratamento de juntas e fita adesiva de dupla face para a fixação da lâmina impermeabilizante.
Critérios considerados na determinação do preço da unidade de obra: O preço não inclui a preparação da superfície suporte.
Inclui: Limpeza. Implantação das juntas de dilatação e panos de trabalho. Marcação da disposição do revestimento e dos pontos de ancoragem da subestrutura suporte. Colocação da banda elástica impermeável. Fixação das esquadros ao suporte base. Corte e preparação do isolamento. Fixação do isolamento. Fixação da subestrutura suporte ao pano principal e à laje. Colocação da impermeabilização. Colocação e aparafusamento das placas à subestrutura suporte. Tratamento de juntas. Realização de todos os trabalhos necessários para a execução dos vãos. Espalhamento da camada de argamassa base e colocação da malha. Aplicação da camada de primário. Aplicação da camada de argamassa.
Critério de medição de projecto: Superfície medida segundo documentação gráfica de Projecto, sem deduzir aberturas menores que 1 m², deduzindo 50% das aberturas entre 1 e 2 m² e 100% das aberturas maiores que 2 m², adicionando no entanto, nas últimas, a superfície da parte interior da abertura, correspondente ao desenvolvimento de ombreiras e padieiras. Nas aberturas que não se deduzam, ou que se deduzam parcialmente, estão incluídos os trabalhos de realizar a superfície interior da abertura.
Critério de medição de obra: Medir-se-á a superfície realmente executada segundo especificações de Projecto, sem deduzir aberturas menores que 1 m², deduzindo 50% das aberturas entre 1 e 2 m² e 100% das aberturas maiores que 2 m², adicionando no entanto, nas últimas, a superfície da parte interior da abertura, correspondente ao desenvolvimento de ombreiras e padieiras. Nas aberturas que não se deduzam, ou que se deduzam parcialmente, estão incluídos os trabalhos de realizar a superfície interior da abertura.

| Código | Un | Descrição | Rendimento | Preço | Importância |
|---|---|---|---|---|---|
| mt12pcp010 | m | Banda elástica impermeável para vedação de juntas, sistema Morcem Panel "GRUPO PUMA", de 90 mm de largura. (material) | 1.000 | 0.52 | 0.52 |
| mt12pap150 | Ud | Esquadra de aço galvanizado, sistema Morcem Panel "GRUPO PUMA", de 2 mm de espessura. (material) | 1.600 | 2.50 | 4.00 |
| mt12psg220 | Ud | Fixação composta por bucha e parafuso 5x27. (material) | 3.200 | 0.06 | 0.19 |
| mt16lra020ebt | m² | Painel semi-rígido de lã mineral, segundo EN 13162, de 40 mm de espessura, resistência térmica 1,2 m²°C/W, condutibilidade térmica 0,033 W/(m°C), Euroclasse A1 de reacção ao fogo segundo NP EN 13501-1, capacidade de absorção de água a curto prazo <=1 kg/m² e factor de resistência à difusão do vapor de água 1,3. (material) | 1.050 | 10.35 | 10.87 |
| mt16aaa020ab | Ud | Fixação mecânica para painéis isolantes de lã mineral, colocados directamente sobre a superfície suporte. (material) | 4.000 | 0.20 | 0.80 |
| mt16aaa030 | m | Fita autocolante para vedação de juntas. (material) | 0.440 | 0.30 | 0.13 |
| mt12pap030 | m | Montante de aço galvanizado tipo DX51D+Z275N, sistema Morcem Panel "GRUPO PUMA", de 50x50x0,7 mm, segundo EN 14195. (material) | 2.000 | 2.46 | 4.92 |
| mt12pap020 | m | Canal de aço galvanizado tipo DX51D+Z275N, sistema Morcem Panel "GRUPO PUMA", de 50x40x0,7 mm, segundo EN 14195. (material) | 0.700 | 2.21 | 1.55 |
| mt15pdw100a | m | Fita adesiva de dupla face, com adesivo acrílico, de 50 mm de largura, com resistência aos raios UV, intervalo de temperatura de trabalho de -20 a 100°C, fornecida em rolos de 50 m de comprimento. (material) | 1.600 | 1.09 | 1.74 |
| mt12pap070 | m² | Lâmina de polietileno, impermeabilizante e difusora de vapor de água, sistema Morcem Panel "GRUPO PUMA". (material) | 1.100 | 3.03 | 3.33 |
| mt12pap010a | m² | Placa de gesso laminado Securock com alma de gesso e faces revestidas com uma lâmina de fibra de vidro de 12,7 mm de espessura. (material) | 1.050 | 13.22 | 13.88 |
| mt12pap040 | Ud | Parafuso, sistema Morcem Panel "GRUPO PUMA". (material) | 20.000 | 0.14 | 2.80 |
| mt12pap090a | kg | Argamassa hidráulica, Morcem Panel "GRUPO PUMA", constituída por cimento, aditivos orgânicos e cargas minerais, tipo GP, segundo EN 998-1. (material) | 5.000 | 1.62 | 8.10 |
| mt12pap050 | m | Malha de fibra de vidro, anti-álcalis, sistema Morcem Panel "GRUPO PUMA", para juntas. (material) | 2.100 | 0.37 | 0.78 |
| mt12pap100 | m² | Malha de fibra de vidro, anti-álcalis, sistema Morcem Panel "GRUPO PUMA", para reforço da argamassa. (material) | 1.100 | 1.36 | 1.50 |
| mt28mop320d | kg | Primário acrílico Fondo Morcemcril "GRUPO PUMA", composto por resinas acrílicas, pigmentos minerais e aditivos orgânicos e inorgânicos, impermeável à água da chuva e permeável ao vapor de água, para aplicar com trincha, rolo ou pistola. (material) | 0.200 | 3.78 | 0.76 |
| mt28mop310ug | kg | Argamassa acrílica Morcemcril "GRUPO PUMA", cor Blanco 100, composta por resinas acrílicas, pigmentos minerais e aditivos orgânicos e inorgânicos, anti-caruncho e anti-verdete, permeável ao vapor de água e com resistência ao envelhecimento, à contaminação urbana e aos raios UV, para revestimento de paramentos exteriores. (material) | 2.000 | 3.94 | 7.88 |
| op00tal010 |  | Berbequim. | 1.000 | 0.00 | 0.00 |
| op00ato010 |  | Aparafusadora. | 1.000 | 0.00 | 0.00 |
| mo054 | h | Oficial de 1ª montador de isolamentos. (mão de obra) | 0.131 | 23.31 | 3.05 |
| mo101 | h | Ajudante de montador de isolamentos. (mão de obra) | 0.131 | 22.13 | 2.90 |
| mo052 | h | Oficial de 1ª montador de sistemas de fachadas pré-fabricadas. (mão de obra) | 0.765 | 23.31 | 17.83 |
| mo099 | h | Ajudante de montador de sistemas de fachadas pré-fabricadas. (mão de obra) | 0.765 | 22.13 | 16.93 |
| % | % | Custos directos complementares | 2 % | 104.46 | 2.09 |
|  |  | Custos directos |  |  | 106.55 |
